# Estructura soporte para módulo solar fotovoltaico, sobre cubierta inclinada

- Propiedad del archivo: CYPE INGENIEROS, S.A.
- Formato: FIEBDC-3/2002
- Ámbito geográfico: Guatemala
- Divisa: GTQ
- Costes indirectos: 3.00 %
- Gastos generales: 13.00 %
- Beneficio industrial: 6.00 %
- IVA: 12.00 %

## I Instalaciones

### IE Eléctricas

#### IEF Solar fotovoltaica

**IEF003** Ud Estructura soporte para módulo solar fotovoltaico, sobre cubierta inclinada.
Estructura soporte para módulo solar fotovoltaico, de acero galvanizado, sobre cubierta inclinada. Incluso accesorios de montaje y elementos de fijación.
Incluye: Replanteo. Montaje y fijación.
Criterio de medición de proyecto: Número de unidades previstas, según documentación gráfica de Proyecto.
Criterio de medición de obra: Se medirá el número de unidades realmente ejecutadas según especificaciones de Proyecto.

| Código | Ud | Descripción | Rendimiento | Precio | Importe |
|---|---|---|---|---|---|
| mt35sol006 | Ud | Estructura soporte para módulo solar fotovoltaico, de acero galvanizado, para cubierta inclinada, con accesorios de montaje y elementos de fijación. (material) | 1.000 | 332.89 | 332.89 |
| mo003 | h | Electricista. (mano de obra) | 0.178 | 60.70 | 10.80 |
| mo102 | h | Ayudante de electricista. (mano de obra) | 0.178 | 44.07 | 7.84 |
| % | % | Herramienta menor | 2 % | 351.53 | 7.03 |
|  |  | Costes directos |  |  | 358.56 |
