# Caja de superficie para mecanismo

- Propiedad del archivo: CYPE INGENIEROS, S.A.
- Formato: FIEBDC-3/2002
- Ámbito geográfico: Guatemala
- Divisa: GTQ
- Costes indirectos: 3.00 %
- Gastos generales: 13.00 %
- Beneficio industrial: 6.00 %
- IVA: 12.00 %

## I Instalaciones

### IE Eléctricas

#### IEM Mecanismos

**IEM015** Ud Caja de superficie para mecanismo.
Caja universal de 3 elementos, de plástico ABS autoextinguible, libre de halógenos, de 237x93x42 mm, color blanco, con grados de protección IP30 e IK07, según IEC 60439. Instalación en superficie. Incluso tornillos de fijación al paramento.
Incluye: Replanteo. Montaje. Colocación y fijación.
Criterio de medición de proyecto: Número de unidades previstas, según documentación gráfica de Proyecto.
Criterio de medición de obra: Se medirá el número de unidades realmente ejecutadas según especificaciones de Proyecto.

| Código | Ud | Descripción | Rendimiento | Precio | Importe |
|---|---|---|---|---|---|
| mt33cmg030i | Ud | Caja universal de superficie de 3 elementos, de plástico ABS autoextinguible, libre de halógenos, de 237x93x42 mm, color blanco, con grados de protección IP30 e IK07, según IEC 60439, incluso tornillos de fijación al paramento y tornillos de fijación de los mecanismos. (material) | 1.000 | 40.83 | 40.83 |
| mo003 | h | Electricista. (mano de obra) | 0.117 | 60.70 | 7.10 |
| % | % | Herramienta menor | 2 % | 47.93 | 0.96 |
|  |  | Costes directos |  |  | 48.89 |
