# Zumbador empotrado

- Propiedad del archivo: CYPE INGENIEROS, S.A.
- Formato: FIEBDC-3/2002
- Ámbito geográfico: Guatemala
- Divisa: GTQ
- Costes indirectos: 3.00 %
- Gastos generales: 13.00 %
- Beneficio industrial: 6.00 %
- IVA: 12.00 %

## I Instalaciones

### IE Eléctricas

#### IEM Mecanismos

**IEM090** Ud Zumbador empotrado.
Zumbador, gama media, tensión de alimentación 230 V, con tapa con rejilla, de color color. Instalación empotrada.
Criterio de valoración económica: El precio no incluye la caja para mecanismo empotrado ni el marco embellecedor.
Incluye: Montaje, conexionado y comprobación de su correcto funcionamiento.
Criterio de medición de proyecto: Número de unidades previstas, según documentación gráfica de Proyecto.
Criterio de medición de obra: Se medirá el número de unidades realmente ejecutadas según especificaciones de Proyecto.

| Código | Ud | Descripción | Rendimiento | Precio | Importe |
|---|---|---|---|---|---|
| mt33gmg840a | Ud | Zumbador para empotrar, gama media, tensión nominal 230 V. (material) | 1.000 | 214.60 | 214.60 |
| mt33gmg845b | Ud | Tapa con rejilla para zumbador, gama media, de color color. (material) | 1.000 | 28.85 | 28.85 |
| mo003 | h | Electricista. (mano de obra) | 0.175 | 60.70 | 10.62 |
| % | % | Herramienta menor | 2 % | 254.07 | 5.08 |
|  |  | Costes directos |  |  | 259.15 |
