# Caja de registro

- Propiedad del archivo: CYPE INGENIEROS, S.A.
- Formato: FIEBDC-3/2002
- Ámbito geográfico: Guatemala
- Divisa: GTQ
- Costes indirectos: 3.00 %
- Gastos generales: 13.00 %
- Beneficio industrial: 6.00 %
- IVA: 12.00 %

## I Instalaciones

### IF Plomería

#### IFW Elementos

**IFW070** Ud Caja de registro.
Formación de caja de registro enterrada, de dimensiones interiores 100x100x125 cm, construida con mampostería de ladrillo cerámico perforado, de 1/2 pie de espesor, recibido con mortero de cemento, confeccionado en obra, dosificación 1:6, sobre solera de concreto masivo f'c=315 kg/cm² (4500 psi), clase de exposición F0 S2 P1 C0, tamaño máximo del agregado 19 mm (3/4"), consistencia blanda de 15 cm de espesor, enfoscada y bruñida interiormente con mortero de cemento, confeccionado en obra, con aditivo hidrófugo, dosificación 1:3 formando aristas y esquinas a media caña, cerrada superiormente con tapa prefabricada de concreto reforzado, para alojamiento de la válvula; previa excavación con medios mecánicos y posterior relleno del trasdós con material granular. Incluso mortero para sellado de juntas.
Criterio de valoración económica: El precio no incluye la válvula.
Incluye: Replanteo. Excavación con medios mecánicos. Eliminación de las tierras sueltas del fondo de la excavación. Fundido y compactación del concreto en formación de solera. Formación de la obra de mampostería con ladrillos, previamente humedecidos, colocados con mortero. Revoque y bruñido con mortero, redondeando los ángulos del fondo y de las paredes interiores de la caja de registro. Conexionado de los tubos a la caja de registro. Colocación de la tapa. Relleno del trasdós.
Criterio de medición de proyecto: Número de unidades previstas, según documentación gráfica de Proyecto.
Criterio de medición de obra: Se medirá el número de unidades realmente ejecutadas según especificaciones de Proyecto.

| Código | Ud | Descripción | Rendimiento | Precio | Importe |
|---|---|---|---|---|---|
| mt10hmf050Ipe | m³ | Concreto masivo f'c=310 kg/cm² (4500 psi), clase de exposición F0 S2 P1 C0, tamaño máximo del agregado 19 mm (3/4"), consistencia blanda, premezclado, según ACI 318. (material) | 0.329 | 1525.52 | 501.90 |
| mt04lpv010a | Ud | Ladrillo cerámico perforado (panal), para revestir, 24x11,5x9 cm, densidad 780 kg/m³. (material) | 199.000 | 3.35 | 666.65 |
| mt08aaa010a | m³ | Agua. (material) | 0.031 | 11.98 | 0.37 |
| mt01arg005a | t | Arena de cantera, para mortero preparado en obra. (material) | 0.241 | 163.45 | 39.39 |
| mt08cem000q | kg | Cemento gris en sacos. (material) | 57.067 | 2.10 | 119.84 |
| mt08adt010 | kg | Aditivo hidrófugo para impermeabilización de morteros u concretos. (material) | 0.810 | 9.59 | 7.77 |
| mt11arf010g | Ud | Tapa de concreto reforzado prefabricada, 118x118x15 cm. (material) | 1.000 | 949.57 | 949.57 |
| mt01arr010a | t | Grava de cantera, de 19 a 25 mm de diámetro. (material) | 2.145 | 104.43 | 224.00 |
| mq01ret020b | h | Retrocargadora sobre neumáticos, de 70 kW. (maquinaria) | 0.480 | 298.52 | 143.29 |
| mq06hor010 | h | Concretera mecánica eléctrica con una capacidad de amasado de 160 l. (maquinaria) | 0.127 | 25.18 | 3.20 |
| au00auh040 |  | Vibrador de concreto, eléctrico. | 1.000 | 0.00 | 0.00 |
| mo020 | h | Mampostero. (mano de obra) | 2.781 | 64.87 | 180.40 |
| mo113 | h | Peón mampostero. (mano de obra) | 3.681 | 46.72 | 171.98 |
| % | % | Herramienta menor | 2 % | 3008.36 | 60.17 |
|  |  | Costes directos |  |  | 3068.53 |
