# Caja de registro

- Propiedad del archivo: CYPE INGENIEROS, S.A.
- Formato: FIEBDC-3/2002
- Ámbito geográfico: Guatemala
- Divisa: GTQ
- Costes indirectos: 3.00 %
- Gastos generales: 13.00 %
- Beneficio industrial: 6.00 %
- IVA: 12.00 %

## I Instalaciones

### IF Plomería

#### IFW Elementos

**IFW070** Ud Caja de registro.
Formación de caja de registro enterrada, de dimensiones interiores 60x60x60 cm, de concreto masivo "in situ" f'c=350 kg/cm² (5000 psi), clase de exposición F0 S2 P1 C0, tamaño máximo del agregado 19 mm (3/4"), consistencia blanda, sobre solera de concreto masivo f'c=315 kg/cm² (4500 psi), clase de exposición F0 S2 P1 C0, tamaño máximo del agregado 19 mm (3/4"), consistencia blanda de 15 cm de espesor, con marco y tapa de fundición carga de rotura 125 kN, para alojamiento de la válvula. Incluso molde reutilizable de lámina metálica, amortizable en 20 usos.
Criterio de valoración económica: El precio no incluye la válvula, la excavación ni el relleno del trasdós.
Incluye: Replanteo. Fundido y compactación del concreto en formación de solera. Colocación del encofrado metálico. Fundido y compactación del concreto en formación de la caja de registro previa humectación del encofrado. Retirada del encofrado. Conexionado de los tubos a la caja de registro. Colocación de la tapa.
Criterio de medición de proyecto: Número de unidades previstas, según documentación gráfica de Proyecto.
Criterio de medición de obra: Se medirá el número de unidades realmente ejecutadas según especificaciones de Proyecto.

| Código | Ud | Descripción | Rendimiento | Precio | Importe |
|---|---|---|---|---|---|
| mt10hmf050Ipe | m³ | Concreto masivo f'c=310 kg/cm² (4500 psi), clase de exposición F0 S2 P1 C0, tamaño máximo del agregado 19 mm (3/4"), consistencia blanda, premezclado, según ACI 318. (material) | 0.122 | 1517.03 | 185.08 |
| mt08aaa010a | m³ | Agua. (material) | 0.006 | 11.92 | 0.07 |
| mt01arg005a | t | Arena de cantera, para mortero preparado en obra. (material) | 0.040 | 162.52 | 6.50 |
| mt08cem000q | kg | Cemento gris en sacos. (material) | 12.150 | 2.09 | 25.39 |
| mt08adt010 | kg | Aditivo hidrófugo para impermeabilización de morteros u concretos. (material) | 0.243 | 9.54 | 2.32 |
| mt08epr030c | Ud | Molde reutilizable para formación de caja de registros de sección cuadrada de 60x60x60 cm, de lámina metálica, incluso accesorios de montaje. (material) | 0.050 | 2925.87 | 146.29 |
| mt10hmf050Iqe | m³ | Concreto masivo f'c=350 kg/cm² (5000 psi), clase de exposición F0 S2 P1 C0, tamaño máximo del agregado 19 mm (3/4"), consistencia blanda, premezclado, según ACI 318. (material) | 0.207 | 1577.89 | 326.62 |
| mt11tfa010c | Ud | Marco y tapa de fundición, 60x60 cm, para caja de registro registrable, carga de rotura 125 kN. (material) | 1.000 | 534.67 | 534.67 |
| au00auh040 |  | Vibrador de concreto, eléctrico. | 1.000 | 0.00 | 0.00 |
| mo020 | h | Mampostero. (mano de obra) | 1.297 | 59.07 | 76.61 |
| mo113 | h | Peón mampostero. (mano de obra) | 0.931 | 42.54 | 39.60 |
| % | % | Herramienta menor | 2 % | 1343.15 | 26.86 |
|  |  | Costes directos |  |  | 1370.01 |
