# Caja de registro

- Propiedad del archivo: CYPE INGENIEROS, S.A.
- Formato: FIEBDC-3/2002
- Ámbito geográfico: Guatemala
- Divisa: GTQ
- Costes indirectos: 3.00 %
- Gastos generales: 13.00 %
- Beneficio industrial: 6.00 %
- IVA: 12.00 %

## I Instalaciones

### IF Plomería

#### IFW Elementos

**IFW070** Ud Caja de registro.
Suministro y montaje de caja de registro enterrada, de dimensiones interiores 30x30x30, prefabricada de polipropileno, sobre solera de concreto masivo f'c=210 kg/cm² (3000 psi), clase de exposición F0 S0 P0 C0, tamaño máximo del agregado 19 mm (3/4"), consistencia blanda de 15 cm de espesor, con tapa prefabricada de PVC, para alojamiento de la válvula.
Criterio de valoración económica: El precio no incluye la válvula, la excavación ni el relleno del trasdós.
Incluye: Replanteo. Fundido y compactación del concreto en formación de solera. Colocación de la caja de registro prefabricada. Ejecución de taladros para el paso de los tubos. Conexionado de los tubos a la caja de registro. Colocación de la tapa.
Criterio de medición de proyecto: Número de unidades previstas, según documentación gráfica de Proyecto.
Criterio de medición de obra: Se medirá el número de unidades realmente ejecutadas según especificaciones de Proyecto.

| Código | Ud | Descripción | Rendimiento | Precio | Importe |
|---|---|---|---|---|---|
| mt10hmf050Gde | m³ | Concreto masivo f'c=210 kg/cm² (3000 psi), clase de exposición F0 S0 P0 C0, tamaño máximo del agregado 19 mm (3/4"), consistencia blanda, premezclado, según ACI 318. (material) | 0.054 | 1323.07 | 71.45 |
| mt11arp100a | Ud | Caja de registro de polipropileno, 30x30x30 cm. (material) | 1.000 | 484.43 | 484.43 |
| mt08aaa010a | m³ | Agua. (material) | 0.006 | 11.92 | 0.07 |
| mt01arg005a | t | Arena de cantera, para mortero preparado en obra. (material) | 0.010 | 162.52 | 1.63 |
| mt08cem000q | kg | Cemento gris en sacos. (material) | 3.038 | 2.09 | 6.35 |
| mt08adt010 | kg | Aditivo hidrófugo para impermeabilización de morteros u concretos. (material) | 0.061 | 9.54 | 0.58 |
| mt11arp050c | Ud | Tapa de PVC, para caja de registros de plomería de 30x30 cm, con cierre hermético al paso de los olores mefíticos. (material) | 1.000 | 296.40 | 296.40 |
| au00auh040 |  | Vibrador de concreto, eléctrico. | 1.000 | 0.00 | 0.00 |
| mo020 | h | Mampostero. (mano de obra) | 0.584 | 59.07 | 34.50 |
| mo113 | h | Peón mampostero. (mano de obra) | 0.432 | 42.54 | 18.38 |
| % | % | Herramienta menor | 2 % | 913.79 | 18.28 |
|  |  | Costes directos |  |  | 932.07 |
