# Aplique circular con lámpara LED

- Propiedad del archivo: CYPE INGENIEROS, S.A.
- Formato: FIEBDC-3/2002
- Ámbito geográfico: Guatemala
- Divisa: GTQ
- Costes indirectos: 3.00 %
- Gastos generales: 13.00 %
- Beneficio industrial: 6.00 %
- IVA: 12.00 %

## I Instalaciones

### II Iluminación

#### III Interior

**III161** Ud Aplique circular con lámpara LED.
Aplique, de 180 mm de diámetro y 47 mm de altura, de 0,8 W, alimentación a 220/240 V y 50-60 Hz, con lámpara LED no reemplazable, temperatura de color 4000 K, con cuerpo de aluminio y acero acabado lacado color blanco, y difusor de policarbonato opal, índice de deslumbramiento unificado menor de 19, índice de reproducción cromática mayor de 80, flujo luminoso 45 lúmenes, grado de protección IP20. Instalación en superficie.
Incluye: Replanteo. Montaje, conexionado y comprobación de su correcto funcionamiento.
Criterio de medición de proyecto: Número de unidades previstas, según documentación gráfica de Proyecto.
Criterio de medición de obra: Se medirá el número de unidades realmente ejecutadas según especificaciones de Proyecto.

| Código | Ud | Descripción | Rendimiento | Precio | Importe |
|---|---|---|---|---|---|
| mt34alg010p | Ud | Aplique, de 180 mm de diámetro y 47 mm de altura, de 0,8 W, alimentación a 220/240 V y 50-60 Hz, con lámpara LED no reemplazable, temperatura de color 4000 K, con cuerpo de aluminio y acero acabado lacado color blanco, y difusor de policarbonato opal, índice de deslumbramiento unificado menor de 19, índice de reproducción cromática mayor de 80, flujo luminoso 45 lúmenes, grado de protección IP20. (material) | 1.000 | 2529.38 | 2529.38 |
| mo003 | h | Electricista. (mano de obra) | 0.175 | 60.70 | 10.62 |
| mo102 | h | Ayudante de electricista. (mano de obra) | 0.175 | 44.07 | 7.71 |
| % | % | Herramienta menor | 2 % | 2547.71 | 50.95 |
|  |  | Costes directos |  |  | 2598.66 |
