# Plafón circular con lámpara LED

- Propiedad del archivo: CYPE INGENIEROS, S.A.
- Formato: FIEBDC-3/2002
- Ámbito geográfico: Guatemala
- Divisa: GTQ
- Costes indirectos: 3.00 %
- Gastos generales: 13.00 %
- Beneficio industrial: 6.00 %
- IVA: 12.00 %

## I Instalaciones

### II Iluminación

#### III Interior

**III171** Ud Plafón circular con lámpara LED.
Plafón, de 300 mm de diámetro y 40 mm de altura, de 24 W, alimentación a 220/240 V y 50-60 Hz, con lámpara LED no reemplazable, temperatura de color 6000 K, con cuerpo de aluminio acabado lacado color blanco, haz de luz extensivo 120° y difusor de policarbonato opal, índice de deslumbramiento unificado menor de 19, índice de reproducción cromática mayor de 80, flujo luminoso 1900 lúmenes, grado de protección IP20. Instalación en superficie.
Incluye: Replanteo. Montaje, conexionado y comprobación de su correcto funcionamiento.
Criterio de medición de proyecto: Número de unidades previstas, según documentación gráfica de Proyecto.
Criterio de medición de obra: Se medirá el número de unidades realmente ejecutadas según especificaciones de Proyecto.

| Código | Ud | Descripción | Rendimiento | Precio | Importe |
|---|---|---|---|---|---|
| mt34flg010V | Ud | Plafón, de 300 mm de diámetro y 40 mm de altura, de 24 W, alimentación a 220/240 V y 50-60 Hz, con lámpara LED no reemplazable, temperatura de color 6000 K, con cuerpo de aluminio acabado lacado color blanco, haz de luz extensivo 120° y difusor de policarbonato opal, índice de deslumbramiento unificado menor de 19, índice de reproducción cromática mayor de 80, flujo luminoso 1900 lúmenes, grado de protección IP20. (material) | 1.000 | 140.10 | 140.10 |
| mo003 | h | Electricista. (mano de obra) | 0.234 | 60.70 | 14.20 |
| mo102 | h | Ayudante de electricista. (mano de obra) | 0.234 | 44.07 | 10.31 |
| % | % | Herramienta menor | 2 % | 164.61 | 3.29 |
|  |  | Costes directos |  |  | 167.90 |
