# Acoplador de zonas KNX

- Propiedad del archivo: CYPE INGENIEROS, S.A.
- Formato: FIEBDC-3/2002
- Ámbito geográfico: Guatemala
- Divisa: GTQ
- Costes indirectos: 3.00 %
- Gastos generales: 13.00 %
- Beneficio industrial: 6.00 %
- IVA: 12.00 %

## I Instalaciones

### IM Domóticas e inmóticas

#### IMK Componentes del sistema KNX

**IMK020** Ud Acoplador de zonas KNX.
Acoplador de 2 módulos, con aislamiento galvánico, para posibilitar el intercambio de información entre dos zonas. Montaje en carril DIN.
Incluye: Montaje y conexionado.
Criterio de medición de proyecto: Número de unidades previstas, según documentación gráfica de Proyecto.
Criterio de medición de obra: Se medirá el número de unidades realmente ejecutadas según especificaciones de Proyecto.

| Código | Ud | Descripción | Rendimiento | Precio | Importe |
|---|---|---|---|---|---|
| mt35dac010a | Ud | Acoplador de 2 módulos, con aislamiento galvánico, para dispositivos con protocolo de comunicación KNX, con bornes de conexión y yee 45°, para montaje en carril DIN. (material) | 1.000 | 3810.95 | 3810.95 |
| mo003 | h | Electricista. (mano de obra) | 0.257 | 66.67 | 17.13 |
| mo102 | h | Ayudante de electricista. (mano de obra) | 0.257 | 48.40 | 12.44 |
| mo123 | h | Especialista en la puesta en marcha de instalaciones. (mano de obra) | 0.514 | 126.09 | 64.81 |
| % | % | Herramienta menor | 2 % | 3905.33 | 78.11 |
|  |  | Costes directos |  |  | 3983.44 |
