# Entrada binaria KNX

- Propiedad del archivo: CYPE INGENIEROS, S.A.
- Formato: FIEBDC-3/2002
- Ámbito geográfico: Guatemala
- Divisa: GTQ
- Costes indirectos: 3.00 %
- Gastos generales: 13.00 %
- Beneficio industrial: 6.00 %
- IVA: 12.00 %

## I Instalaciones

### IM Domóticas e inmóticas

#### IMK Componentes del sistema KNX

**IMK200** Ud Entrada binaria KNX.
Entrada binaria para conectar hasta 4 dispositivos convencionales con tensión nominal 230 V, de 2 módulos, con protocolo de comunicación KNX. Montaje en carril DIN.
Incluye: Montaje y conexionado.
Criterio de medición de proyecto: Número de unidades previstas, según documentación gráfica de Proyecto.
Criterio de medición de obra: Se medirá el número de unidades realmente ejecutadas según especificaciones de Proyecto.

| Código | Ud | Descripción | Rendimiento | Precio | Importe |
|---|---|---|---|---|---|
| mt35dse010a | Ud | Entrada binaria para conectar hasta 4 dispositivos convencionales con tensión nominal 230 V, de 2 módulos, con protocolo de comunicación KNX, con borne de conexión y yee 45° KNX, para montaje en carril DIN. (material) | 1.000 | 3361.32 | 3361.32 |
| mo003 | h | Electricista. (mano de obra) | 0.245 | 66.67 | 16.33 |
| mo102 | h | Ayudante de electricista. (mano de obra) | 0.245 | 48.40 | 11.86 |
| mo123 | h | Especialista en la puesta en marcha de instalaciones. (mano de obra) | 0.491 | 126.09 | 61.91 |
| % | % | Herramienta menor | 2 % | 3451.42 | 69.03 |
|  |  | Costes directos |  |  | 3520.45 |
