# Conducto para la captación del radón

- Propiedad del archivo: CYPE INGENIEROS, S.A.
- Formato: FIEBDC-3/2002
- Ámbito geográfico: Guatemala
- Divisa: GTQ
- Costes indirectos: 3.00 %
- Gastos generales: 13.00 %
- Beneficio industrial: 6.00 %
- IVA: 12.00 %

## I Instalaciones

### IN Protección frente al radón

#### IND Despresurización del terreno

**IND020** m Conducto para la captación del radón.
Conducto para la captación del radón, formado por tubo corrugado de polietileno de alta densidad (PEAD/HDPE) color negro, de 110 mm de diámetro nominal, con perforado total a 360° en el valle del corrugado.
Criterio de valoración económica: El precio no incluye la excavación ni el relleno posterior.
Incluye: Replanteo y trazado del conducto. Conexionado y comprobación de su correcto funcionamiento.
Criterio de medición de proyecto: Longitud medida según documentación gráfica de Proyecto.
Criterio de medición de obra: Se medirá la longitud realmente ejecutada según especificaciones de Proyecto.

| Código | Ud | Descripción | Rendimiento | Precio | Importe |
|---|---|---|---|---|---|
| mt41tcr010a | m | Tubo corrugado de polietileno de alta densidad (PEAD/HDPE) color negro, de 110 mm de diámetro nominal, con perforado total a 360° en el valle del corrugado, suministrado en rollos de 50 m, para la captación del radón. (material) | 1.020 | 69.24 | 70.62 |
| mo011 | h | Montador. (mano de obra) | 0.059 | 60.70 | 3.58 |
| mo080 | h | Ayudante de montador. (mano de obra) | 0.059 | 44.16 | 2.61 |
| % | % | Herramienta menor | 2 % | 76.81 | 1.54 |
|  |  | Costes directos |  |  | 78.35 |
