# Rejilla antivandálica para luminaria de emergencia

- Propiedad del archivo: CYPE INGENIEROS, S.A.
- Formato: FIEBDC-3/2002
- Ámbito geográfico: Guatemala
- Divisa: GTQ
- Costes indirectos: 3.00 %
- Gastos generales: 13.00 %
- Beneficio industrial: 6.00 %
- IVA: 12.00 %

## I Instalaciones

### IO Contra incendios

#### IOA Alumbrado de emergencia

**IOA025** Ud Rejilla antivandálica para luminaria de emergencia.
Rejilla antivandálica de aluminio, de 250x150x90 mm, para luminaria de emergencia. Incluso elementos de fijación.
Incluye: Fijación y nivelación.
Criterio de medición de proyecto: Número de unidades previstas, según documentación gráfica de Proyecto.
Criterio de medición de obra: Se medirá el número de unidades realmente ejecutadas según especificaciones de Proyecto.

| Código | Ud | Descripción | Rendimiento | Precio | Importe |
|---|---|---|---|---|---|
| mt34aem060a | Ud | Rejilla antivandálica de aluminio, de 250x150x90 mm, para luminaria de emergencia. Incluso elementos de fijación. (material) | 1.000 | 263.98 | 263.98 |
| op00ato010 |  | Atornillador. | 1.000 | 0.00 | 0.00 |
| op00mar010 |  | Martillo. | 1.000 | 0.00 | 0.00 |
| op00tal010 |  | Taladro. | 1.000 | 0.00 | 0.00 |
| mo003 | h | Electricista. (mano de obra) | 0.117 | 60.70 | 7.10 |
| mo102 | h | Ayudante de electricista. (mano de obra) | 0.117 | 44.07 | 5.16 |
| % | % | Herramienta menor | 2 % | 276.24 | 5.52 |
|  |  | Costes directos |  |  | 281.76 |
