# Tubería para ventilación terciaria

- Propiedad del archivo: CYPE INGENIEROS, S.A.
- Formato: FIEBDC-3/2002
- Ámbito geográfico: Guatemala
- Divisa: GTQ
- Costes indirectos: 3.00 %
- Gastos generales: 13.00 %
- Beneficio industrial: 6.00 %
- IVA: 12.00 %

## I Instalaciones

### IS Evacuación de aguas

#### ISB Bajantes

**ISB042** m Tubería para ventilación terciaria.
Tubería para ventilación terciaria de la red de evacuación de aguas, formada por tubo de PVC, de 32 mm de diámetro y 1,2 mm de espesor; unión pegada con adhesivo. Incluso líquido limpiador, adhesivo para tubos y accesorios de PVC, material auxiliar para montaje y sujeción a la obra, accesorios y piezas especiales.
Incluye: Replanteo del recorrido de la tubería para ventilación y de la situación de los elementos de sujeción. Presentación en seco de los tubos. Fijación del material auxiliar para montaje y sujeción a la obra. Montaje, conexionado y comprobación de su correcto funcionamiento.
Criterio de medición de proyecto: Longitud medida según documentación gráfica de Proyecto.
Criterio de medición de obra: Se medirá la longitud realmente ejecutada según especificaciones de Proyecto.

| Código | Ud | Descripción | Rendimiento | Precio | Importe |
|---|---|---|---|---|---|
| mt36tvg400a | Ud | Material auxiliar para montaje y sujeción a la obra de las tuberías de PVC, de 32 mm de diámetro. (material) | 0.250 | 1.74 | 0.44 |
| mt36tvg010ah | m | Tubo de PVC, de 32 mm de diámetro y 1,2 mm de espesor, con el precio incrementado el 35% en concepto de accesorios y piezas especiales. (material) | 1.050 | 15.67 | 16.45 |
| mt11var009 | l | Líquido limpiador para pegado mediante adhesivo de tubos y accesorios de PVC. (material) | 0.018 | 361.19 | 6.50 |
| mt11var010 | l | Adhesivo para tubos y accesorios de PVC. (material) | 0.009 | 460.32 | 4.14 |
| op00ato010 |  | Atornillador. | 1.000 | 0.00 | 0.00 |
| op00mar010 |  | Martillo. | 1.000 | 0.00 | 0.00 |
| op00tal010 |  | Taladro. | 1.000 | 0.00 | 0.00 |
| mo008 | h | Plomero. (mano de obra) | 0.095 | 60.70 | 5.77 |
| mo107 | h | Ayudante de plomero. (mano de obra) | 0.047 | 44.07 | 2.07 |
| % | % | Herramienta menor | 2 % | 35.37 | 0.71 |
|  |  | Costes directos |  |  | 36.08 |
