# Atenuador de presión de aire positiva

- Propiedad del archivo: CYPE INGENIEROS, S.A.
- Formato: FIEBDC-3/2002
- Ámbito geográfico: Guatemala
- Divisa: GTQ
- Costes indirectos: 3.00 %
- Gastos generales: 13.00 %
- Beneficio industrial: 6.00 %
- IVA: 12.00 %

## I Instalaciones

### IS Evacuación de aguas

#### ISB Bajantes

**ISB045** Ud Atenuador de presión de aire positiva.
Atenuador de presión de aire positiva de PVC, de 110 mm de diámetro y 3785 litros de capacidad, apto para temperaturas desde -20 hasta 60°C, clasificación Al, con junta elástica, conectado a la bajante.
Incluye: Replanteo. Montaje y conexionado.
Criterio de medición de proyecto: Número de unidades previstas, según documentación gráfica de Proyecto.
Criterio de medición de obra: Se medirá el número de unidades realmente ejecutadas según especificaciones de Proyecto.

| Código | Ud | Descripción | Rendimiento | Precio | Importe |
|---|---|---|---|---|---|
| mt36vpj040e | Ud | Atenuador de presión de aire positiva de PVC, de 110 mm de diámetro y 3785 litros de capacidad, apto para temperaturas desde -20 hasta 60°C, clasificación Al, con junta elástica. (material) | 1.000 | 8369.42 | 8369.42 |
| mo008 | h | Plomero. (mano de obra) | 0.296 | 60.70 | 17.97 |
| mo107 | h | Ayudante de plomero. (mano de obra) | 0.296 | 44.07 | 13.04 |
| % | % | Herramienta menor | 2 % | 8400.43 | 168.01 |
|  |  | Costes directos |  |  | 8568.44 |
