# Caja sifón

- Propiedad del archivo: CYPE INGENIEROS, S.A.
- Formato: FIEBDC-3/2002
- Ámbito geográfico: Guatemala
- Divisa: GTQ
- Costes indirectos: 3.00 %
- Gastos generales: 13.00 %
- Beneficio industrial: 6.00 %
- IVA: 12.00 %

## I Instalaciones

### IS Evacuación de aguas

#### ISD Yees 45° individuales

**ISD008** Ud Caja sifón.
Caja sifón de polipropileno, de color azul, de 110 mm de diámetro, con tres entradas de 40 mm de diámetro y una salida de 50 mm de diámetro, con tapa ciega de acero inoxidable, colocado superficialmente bajo la losa. Incluso prolongador.
Incluye: Presentación en seco de los tubos. Montaje, conexionado y comprobación de su correcto funcionamiento.
Criterio de medición de proyecto: Número de unidades previstas, según documentación gráfica de Proyecto.
Criterio de medición de obra: Se medirá el número de unidades realmente ejecutadas según especificaciones de Proyecto.

| Código | Ud | Descripción | Rendimiento | Precio | Importe |
|---|---|---|---|---|---|
| mt36abn200a | Ud | Caja sifón de polipropileno, de color azul, de 110 mm de diámetro, con tres entradas de 40 mm de diámetro y una salida de 50 mm de diámetro. (material) | 1.000 | 105.18 | 105.18 |
| mt36abn202a | Ud | Tapa ciega de acero inoxidable, para caja sifón de 110 mm de diámetro. (material) | 1.000 | 54.98 | 54.98 |
| mt36abn025a | Ud | Tubo multicapa de polipropileno, insonorizado, libre de halógenos, de 110 mm de diámetro y 500 mm de longitud, para prolongación de caja sifón. (material) | 1.000 | 90.73 | 90.73 |
| mo008 | h | Plomero. (mano de obra) | 0.294 | 60.70 | 17.85 |
| mo107 | h | Ayudante de plomero. (mano de obra) | 0.147 | 44.07 | 6.48 |
| % | % | Herramienta menor | 2 % | 275.22 | 5.50 |
|  |  | Costes directos |  |  | 280.72 |
