# Montacargas

- Propiedad del archivo: CYPE INGENIEROS, S.A.
- Formato: FIEBDC-3/2002
- Ámbito geográfico: Guatemala
- Divisa: GTQ
- Costes indirectos: 3.00 %
- Gastos generales: 13.00 %
- Beneficio industrial: 6.00 %
- IVA: 12.00 %

## I Instalaciones

### IT Transporte

#### ITC Montacargas

**ITC010** Ud Montacargas.
Montacargas hidráulico para 50 kg, de 4 detenidas (9 m), con guías y un pistón. Totalmente montado, conexionado y probado.
Incluye: Replanteo. Instalación del montacargas. Conexionado con la red eléctrica.
Criterio de medición de proyecto: Número de unidades previstas, según documentación gráfica de Proyecto.
Criterio de medición de obra: Se medirá el número de unidades realmente ejecutadas según especificaciones de Proyecto.

| Código | Ud | Descripción | Rendimiento | Precio | Importe |
|---|---|---|---|---|---|
| mt39mch010ah | Ud | Montacargas hidráulico para 50 kg, de 4 detenidas (9 m), con guías y un pistón. (material) | 1.000 | 122463.46 | 122463.46 |
| mo016 | h | Instalador de aparatos elevadores. (mano de obra) | 38.733 | 60.70 | 2351.09 |
| mo085 | h | Ayudante instalador de aparatos elevadores. (mano de obra) | 38.733 | 44.07 | 1706.96 |
| % | % | Herramienta menor | 2 % | 126521.51 | 2530.43 |
|  |  | Costes directos |  |  | 129051.94 |
