# Dispositivo para microventilación

- Propiedad del archivo: CYPE INGENIEROS, S.A.
- Formato: FIEBDC-3/2002
- Ámbito geográfico: Guatemala
- Divisa: GTQ
- Costes indirectos: 3.00 %
- Gastos generales: 13.00 %
- Beneficio industrial: 6.00 %
- IVA: 12.00 %

## I Instalaciones

### IV Ventilación

#### IVA Aberturas para ventilación

**IVA011** Ud Dispositivo para microventilación.
Herraje para microabertura de ventana corrediza. Incluso accesorios de montaje y elementos de fijación.
Incluye: Replanteo. Montaje. Colocación y fijación del dispositivo para microventilación entre la hoja y el marco de la carpintería.
Criterio de medición de proyecto: Número de unidades previstas, según documentación gráfica de Proyecto.
Criterio de medición de obra: Se medirá el número de unidades realmente ejecutadas según especificaciones de Proyecto.

| Código | Ud | Descripción | Rendimiento | Precio | Importe |
|---|---|---|---|---|---|
| mt25pfz180a | Ud | Herraje para microabertura de ventana corrediza, con accesorios de montaje y elementos de fijación. (material) | 1.000 | 15.14 | 15.14 |
| mo018 | h | Herrero. (mano de obra) | 0.082 | 59.84 | 4.91 |
| mo059 | h | Ayudante de herrero. (mano de obra) | 0.082 | 44.24 | 3.63 |
| % | % | Herramienta menor | 2 % | 23.68 | 0.47 |
|  |  | Costes directos |  |  | 24.15 |
