# Abertura de paso para ventilación

- Propiedad del archivo: CYPE INGENIEROS, S.A.
- Formato: FIEBDC-3/2002
- Ámbito geográfico: Guatemala
- Divisa: GTQ
- Costes indirectos: 3.00 %
- Gastos generales: 13.00 %
- Beneficio industrial: 6.00 %
- IVA: 12.00 %

## I Instalaciones

### IV Ventilación

#### IVA Aberturas para ventilación

**IVA020** Ud Abertura de paso para ventilación.
Aireador de paso, de aluminio, caudal máximo 15 l/s, de 725x20x82 mm, con silenciador acústico de espuma de resina de melamina y aislamiento acústico de 34 dBA. Incluso elementos de fijación.
Incluye: Replanteo. Colocación y fijación del aireador entre el marco y la batiente de la puerta interior.
Criterio de medición de proyecto: Número de unidades previstas, según documentación gráfica de Proyecto.
Criterio de medición de obra: Se medirá el número de unidades realmente ejecutadas según especificaciones de Proyecto.

| Código | Ud | Descripción | Rendimiento | Precio | Importe |
|---|---|---|---|---|---|
| mt42sva240c | Ud | Aireador de paso, de aluminio, caudal máximo 15 l/s, de 725x20x82 mm, con silenciador acústico de espuma de resina de melamina y aislamiento acústico de 34 dBA, para colocar en puertas interiores, entre el marco y la batiente de la puerta interior de 700 mm de ancho de puerta y 80 mm de ancho de marco, con elementos de fijación. (material) | 1.000 | 306.81 | 306.81 |
| mo011 | h | Montador. (mano de obra) | 0.235 | 60.70 | 14.26 |
| mo080 | h | Ayudante de montador. (mano de obra) | 0.235 | 44.16 | 10.38 |
| % | % | Herramienta menor | 2 % | 331.45 | 6.63 |
|  |  | Costes directos |  |  | 338.08 |
