# Ventilador para extracción de humos, inmerso en la zona de riesgo

- Propiedad del archivo: CYPE INGENIEROS, S.A.
- Formato: FIEBDC-3/2002
- Ámbito geográfico: Guatemala
- Divisa: GTQ
- Costes indirectos: 3.00 %
- Gastos generales: 13.00 %
- Beneficio industrial: 6.00 %
- IVA: 12.00 %

## I Instalaciones

### IV Ventilación

#### IVG Ventilación mecánica para garajes

**IVG015** Ud Ventilador para extracción de humos, inmerso en la zona de riesgo.
Ventilador helicoidal tubular con hélice de aluminio de álabes inclinables, motor para alimentación trifásica a 230/400 V y 50 Hz de frecuencia, con protección térmica, aislamiento clase H, grado de protección IP55, camisa corta con tratamiento anticorrosión por cataforesis, acabado con pintura poliéster y caja de bornes ignífuga, de 1450 r.p.m., potencia absorbida 0,25 kW, caudal máximo 4340 m³/h, para trabajar inmerso a 300°C durante dos horas. Incluso elementos antivibratorios, elementos de fijación y accesorios.
Incluye: Colocación y fijación del ventilador. Conexionado y comprobación de su correcto funcionamiento.
Criterio de medición de proyecto: Número de unidades previstas, según documentación gráfica de Proyecto.
Criterio de medición de obra: Se medirá el número de unidades realmente ejecutadas según especificaciones de Proyecto.

| Código | Ud | Descripción | Rendimiento | Precio | Importe |
|---|---|---|---|---|---|
| mt42vsp362aa1a | Ud | Ventilador helicoidal tubular con hélice de aluminio de álabes inclinables, motor para alimentación trifásica a 230/400 V y 50 Hz de frecuencia, con protección térmica, aislamiento clase H, grado de protección IP55, camisa corta con tratamiento anticorrosión por cataforesis, acabado con pintura poliéster y caja de bornes ignífuga, de 1450 r.p.m., potencia absorbida 0,25 kW, caudal máximo 4340 m³/h, para trabajar inmerso a 300°C durante dos horas. (material) | 1.000 | 11393.83 | 11393.83 |
| mt42vsp910g | Ud | Accesorios y elementos de fijación de ventilador helicoidal tubular. (material) | 1.000 | 2786.36 | 2786.36 |
| mo011 | h | Montador. (mano de obra) | 4.703 | 60.70 | 285.47 |
| mo080 | h | Ayudante de montador. (mano de obra) | 4.703 | 44.16 | 207.68 |
| % | % | Herramienta menor | 2 % | 14673.34 | 293.47 |
|  |  | Costes directos |  |  | 14966.81 |
