# Extractor de humos para cocina

- Propiedad del archivo: CYPE INGENIEROS, S.A.
- Formato: FIEBDC-3/2002
- Ámbito geográfico: Guatemala
- Divisa: GTQ
- Costes indirectos: 3.00 %
- Gastos generales: 13.00 %
- Beneficio industrial: 6.00 %
- IVA: 12.00 %

## I Instalaciones

### IV Ventilación

#### IVK Ventilación adicional especifica en cocina para viviendas

**IVK010** Ud Extractor de humos para cocina.
Extractor de cocina, de dimensiones 218x127x304 mm, velocidad 2250 r.p.m., caudal de descarga libre 250 m³/h, con tramo de conexión de tubo flexible de aluminio a conducto de extracción para salida de humos; instalación en el interior de la campana. Incluso elementos de fijación.
Incluye: Replanteo mediante plantilla. Colocación y fijación. Conexionado y comprobación de su correcto funcionamiento.
Criterio de medición de proyecto: Número de unidades previstas, según documentación gráfica de Proyecto.
Criterio de medición de obra: Se medirá el número de unidades realmente ejecutadas según especificaciones de Proyecto.

| Código | Ud | Descripción | Rendimiento | Precio | Importe |
|---|---|---|---|---|---|
| mt32exs010a | Ud | Extractor de cocina, de dimensiones 218x127x304 mm, velocidad 2250 r.p.m., caudal de descarga libre 250 m³/h, con elementos de fijación. (material) | 1.000 | 731.49 | 731.49 |
| mt42cme020d | m | Tubo flexible de aluminio natural, de 110 mm de diámetro, incluso codos, yees 45°, manguitos y piezas especiales. (material) | 3.000 | 28.41 | 85.23 |
| mo003 | h | Electricista. (mano de obra) | 0.235 | 60.70 | 14.26 |
| mo102 | h | Ayudante de electricista. (mano de obra) | 0.235 | 44.07 | 10.36 |
| % | % | Herramienta menor | 2 % | 841.34 | 16.83 |
|  |  | Costes directos |  |  | 858.17 |
