# Rejilla de ventilación de lamas fijas de aluminio

- Propiedad del archivo: CYPE INGENIEROS, S.A.
- Formato: FIEBDC-3/2002
- Ámbito geográfico: Guatemala
- Divisa: GTQ
- Costes indirectos: 3.00 %
- Gastos generales: 13.00 %
- Beneficio industrial: 6.00 %
- IVA: 12.00 %

## I Instalaciones

### IV Ventilación

#### IVN Ventilación natural

**IVN110** m² Rejilla de ventilación de lamas fijas de aluminio.
Rejilla de ventilación de lamas fijas de aluminio anodizado color bronce con espesor mínimo de 15 micras. Incluso tornillos.
Incluye: Marcado de los puntos de fijación. Colocación y fijación.
Criterio de medición de proyecto: Superficie del hueco a cerrar, medida según documentación gráfica de Proyecto.
Criterio de medición de obra: Se medirá, con las dimensiones del hueco, la superficie realmente ejecutada según especificaciones de Proyecto.

| Código | Ud | Descripción | Rendimiento | Precio | Importe |
|---|---|---|---|---|---|
| mt25pce020b | m² | Celosía de lamas fijas de aluminio anodizado color bronce. (material) | 1.020 | 369.67 | 377.06 |
| mt23ppb011 | Ud | Tornillo de acero 19/22 mm. (material) | 4.000 | 0.25 | 1.00 |
| op00ato010 |  | Atornillador. | 1.000 | 0.00 | 0.00 |
| mo018 | h | Herrero. (mano de obra) | 0.059 | 59.84 | 3.53 |
| mo059 | h | Ayudante de herrero. (mano de obra) | 0.118 | 44.24 | 5.22 |
| % | % | Herramienta menor | 2 % | 386.81 | 7.74 |
|  |  | Costes directos |  |  | 394.55 |
