# Conducto de polipropileno

- Propiedad del archivo: CYPE INGENIEROS, S.A.
- Formato: FIEBDC-3/2002
- Ámbito geográfico: Guatemala
- Divisa: GTQ
- Costes indirectos: 3.00 %
- Gastos generales: 13.00 %
- Beneficio industrial: 6.00 %
- IVA: 12.00 %

## I Instalaciones

### IV Ventilación

#### IVV Conductos de admisión y extracción para ventilación

**IVV040** m Conducto de polipropileno.
Conducto de ventilación, formado por tubo circular de polipropileno, de 100 mm de diámetro, temperatura de trabajo de hasta 90°C, para unión por toma de corriente, colocado en posición horizontal. Incluso material auxiliar para montaje y sujeción a la obra, accesorios y piezas especiales.
Criterio de valoración económica: El precio no incluye las compuertas de regulación, las compuertas corta fuego, las rejillas ni los difusores.
Incluye: Replanteo del recorrido del conducto y de la situación de los elementos de sujeción. Presentación de tubos, accesorios y piezas especiales. Fijación del material auxiliar para montaje y sujeción a la obra. Montaje, conexionado y comprobación de su correcto funcionamiento.
Criterio de medición de proyecto: Longitud proyectada, según documentación gráfica de Proyecto, medida entre los ejes de los elementos o de los puntos a conectar, sin descontar las piezas especiales.
Criterio de medición de obra: Se medirá la longitud realmente ejecutada según especificaciones de Proyecto.

| Código | Ud | Descripción | Rendimiento | Precio | Importe |
|---|---|---|---|---|---|
| mt42cvn410a | Ud | Material auxiliar para montaje y sujeción a la obra de los conductos de polipropileno, de 100 mm de diámetro. (material) | 1.000 | 1.13 | 1.13 |
| mt42cvn010j | m | Tubo circular de polipropileno, de 100 mm de diámetro, temperatura de trabajo de hasta 90°C, con el precio incrementado el 45% en concepto de accesorios y piezas especiales. (material) | 1.000 | 32.77 | 32.77 |
| op00ato010 |  | Atornillador. | 1.000 | 0.00 | 0.00 |
| op00mar010 |  | Martillo. | 1.000 | 0.00 | 0.00 |
| op00tal010 |  | Taladro. | 1.000 | 0.00 | 0.00 |
| mo011 | h | Montador. (mano de obra) | 0.115 | 60.70 | 6.98 |
| mo080 | h | Ayudante de montador. (mano de obra) | 0.058 | 44.16 | 2.56 |
| % | % | Herramienta menor | 2 % | 43.44 | 0.87 |
|  |  | Costes directos |  |  | 44.31 |
