# Puerta de closet, de madera

- Propiedad del archivo: CYPE INGENIEROS, S.A.
- Formato: FIEBDC-3/2002
- Ámbito geográfico: Guatemala
- Divisa: GTQ
- Costes indirectos: 3.00 %
- Gastos generales: 13.00 %
- Beneficio industrial: 6.00 %
- IVA: 12.00 %

## L Carpintería, closets, herrería, vidrios y protecciones solares

### LA Armarios

#### LAH Frentes de closet, de madera

**LAH010** Ud Puerta de closet, de madera.
Puerta de closet de dos hojas de 215 cm de altura de 50x1,9 cm, de tablero aglomerado, acabado en melamina, color blanco; marco de madera maciza; tapajuntas de MDF, con acabado en melamina color blanco en la cara exterior. Incluso herrajes de colgar, cierre y tirador sobre escudo largo de latón, color negro, acabado brillante, serie básica.
Incluye: Presentación de la puerta. Colocación, aplomado y nivelación de marcos. Recibido a la obra de los elementos de fijación de marcos. Colocación de los herrajes de colgar. Colocación de la hoja. Colocación de los herrajes de cierre. Ajuste final.
Criterio de medición de proyecto: Número de unidades previstas, según documentación gráfica de Proyecto.
Criterio de medición de obra: Se medirá el número de unidades realmente ejecutadas según especificaciones de Proyecto.

| Código | Ud | Descripción | Rendimiento | Precio | Importe |
|---|---|---|---|---|---|
| mt22aap022d | Ud | Marco de madera maciza, para puerta de closet de dos hojas de 215 cm de altura, con elementos de fijación. (material) | 1.000 | 222.68 | 222.68 |
| mt22ata015pb | m | Tapajuntas de MDF, con acabado en melamina, de color blanco, 70x10 mm. (material) | 7.000 | 11.94 | 83.58 |
| mt22pxh040caa | Ud | Puerta de closet de tablero aglomerado, acabado en melamina, color blanco, 215x50x1,9 cm. (material) | 2.000 | 544.66 | 1089.32 |
| mt23icx020 | Ud | Bisagra oculta de cazoleta, de acero inoxidable, para puerta de closet o gabinete aéreo de espesor mayor de 15 mm. (material) | 6.000 | 12.80 | 76.80 |
| mt23hcl010aa | Ud | Juego de tirador y escudo largo de latón, color negro, acabado brillante, serie básica, para puerta de closet. (material) | 2.000 | 79.74 | 159.48 |
| mt23ppb050 | Ud | Imán de cierre para puerta de closet o gabinete aéreo. (material) | 4.000 | 3.20 | 12.80 |
| mt23ppb031 | Ud | Tornillo de latón 21/35 mm. (material) | 36.000 | 0.64 | 23.04 |
| op00cla010 |  | Clavadora neumática. | 1.000 | 0.00 | 0.00 |
| op00gra010 |  | Grapadora. | 1.000 | 0.00 | 0.00 |
| op00sie010 |  | Sierra de calar. | 1.000 | 0.00 | 0.00 |
| op00cep010 |  | Garlopa. | 1.000 | 0.00 | 0.00 |
| op00ato010 |  | Atornillador. | 1.000 | 0.00 | 0.00 |
| op00tro010 |  | Tronzador. | 1.000 | 0.00 | 0.00 |
| mo017 | h | Carpintero. (mano de obra) | 1.457 | 65.83 | 95.91 |
| mo058 | h | Ayudante de carpintero. (mano de obra) | 1.457 | 48.80 | 71.10 |
| % | % | Herramienta menor | 2 % | 1834.71 | 36.69 |
|  |  | Costes directos |  |  | 1871.40 |
