# Puerta basculante para garaje, de acero galvanizado

- Propiedad del archivo: CYPE INGENIEROS, S.A.
- Formato: FIEBDC-3/2002
- Ámbito geográfico: Guatemala
- Divisa: GTQ
- Costes indirectos: 3.00 %
- Gastos generales: 13.00 %
- Beneficio industrial: 6.00 %
- IVA: 12.00 %

## L Carpintería, closets, herrería, vidrios y protecciones solares

### LG Portones de garaje

#### LGA De acero

**LGA030** Ud Puerta basculante para garaje, de acero galvanizado.
Puerta basculante para garaje, pre-leva de compensación por contrapesos, formada por lámina plegada de acero galvanizado, de textura acanalada, 300x250 cm, con apertura manual.
Incluye: Colocación y fijación del marco. Instalación de la portón de garaje. Montaje de los tirantes de sujeción. Montaje del sistema de apertura. Montaje del sistema de accionamiento. Repaso y engrase de mecanismos.
Criterio de medición de proyecto: Número de unidades previstas, según documentación gráfica de Proyecto.
Criterio de medición de obra: Se medirá el número de unidades realmente ejecutadas según especificaciones de Proyecto.

| Código | Ud | Descripción | Rendimiento | Precio | Importe |
|---|---|---|---|---|---|
| mt26pgb030af | Ud | Puerta basculante para garaje, pre-leva de compensación por contrapesos, formada por lámina plegada de acero galvanizado, de textura acanalada, 300x250 cm, juego de herrajes, tirantes de sujeción, cerradura y tirador a dos caras. (material) | 1.000 | 17558.25 | 17558.25 |
| op00ato010 |  | Atornillador. | 1.000 | 0.00 | 0.00 |
| op00tal010 |  | Taladro. | 1.000 | 0.00 | 0.00 |
| op00amo010 |  | Amoladora o radial. | 1.000 | 0.00 | 0.00 |
| mo020 | h | Mampostero. (mano de obra) | 0.844 | 59.07 | 49.86 |
| mo113 | h | Peón mampostero. (mano de obra) | 0.844 | 42.54 | 35.90 |
| mo018 | h | Herrero. (mano de obra) | 1.970 | 59.84 | 117.88 |
| mo059 | h | Ayudante de herrero. (mano de obra) | 1.970 | 44.24 | 87.15 |
| % | % | Herramienta menor | 2 % | 17849.04 | 356.98 |
|  |  | Costes directos |  |  | 18206.02 |
