# Puerta seccional para garaje, de paneles sándwich aislantes de aluminio

- Propiedad del archivo: CYPE INGENIEROS, S.A.
- Formato: FIEBDC-3/2002
- Ámbito geográfico: Guatemala
- Divisa: GTQ
- Costes indirectos: 3.00 %
- Gastos generales: 13.00 %
- Beneficio industrial: 6.00 %
- IVA: 12.00 %

## L Carpintería, closets, herrería, vidrios y protecciones solares

### LG Portones de garaje

#### LGS De paneles sándwich aislantes metálicos

**LGS031** Ud Puerta seccional para garaje, de paneles sándwich aislantes de aluminio.
Puerta seccional para garaje, formada por lamas de textura acanalada, de panel sándwich de aluminio con núcleo aislante de espuma de poliuretano, 250x210 cm, con acabado prelacado de color blanco, con apertura manual.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs010ba | Ud | Puerta seccional para garaje, formada por lamas de textura acanalada, de panel sándwich de aluminio con núcleo aislante de espuma de poliuretano, 250x210 cm, con acabado prelacado de color blanco, cajón recogedor forrado, torno, muelles de torsión, poleas, guías, accesorios y cerradura central con llave de seguridad. (material) | 1.000 | 9524.44 | 9524.44 |
| op00ato010 |  | Atornillador. | 1.000 | 0.00 | 0.00 |
| op00tal010 |  | Taladro. | 1.000 | 0.00 | 0.00 |
| op00amo010 |  | Amoladora o radial. | 1.000 | 0.00 | 0.00 |
| mo020 | h | Mampostero. (mano de obra) | 0.630 | 59.07 | 37.21 |
| mo113 | h | Peón mampostero. (mano de obra) | 0.630 | 42.54 | 26.80 |
| mo018 | h | Herrero. (mano de obra) | 1.471 | 59.84 | 88.02 |
| mo059 | h | Ayudante de herrero. (mano de obra) | 1.471 | 44.24 | 65.08 |
| % | % | Herramienta menor | 2 % | 9741.55 | 194.83 |
|  |  | Costes directos |  |  | 9936.38 |
