# Puerta industrial apilable de apertura rápida, de lona de PVC

- Propiedad del archivo: CYPE INGENIEROS, S.A.
- Formato: FIEBDC-3/2002
- Ámbito geográfico: Guatemala
- Divisa: GTQ
- Costes indirectos: 3.00 %
- Gastos generales: 13.00 %
- Beneficio industrial: 6.00 %
- IVA: 12.00 %

## L Carpintería, closets, herrería, vidrios y protecciones solares

### LI Puertas de uso industrial

#### LIC De lona

**LIC010** m² Puerta industrial apilable de apertura rápida, de lona de PVC.
Puerta industrial apilable de apertura rápida, de entre 3,5 y 4 m de altura máxima, formada por lona de PVC, marco y estructura de acero galvanizado, cuadro de maniobra, pulsador, fotocélula de seguridad y mecanismos, fijada mediante recibido en obra de mampostería con mortero de cemento, confeccionado en obra, dosificación 1:6.
Incluye: Limpieza y preparación de la superficie soporte. Replanteo. Colocación y anclaje del marco con la estructura de acero. Montaje de la puerta. Instalación de los mecanismos. Conexionado eléctrico. Ajuste y fijación de la puerta. Puesta en marcha.
Criterio de medición de proyecto: Número de unidades previstas, según documentación gráfica de Proyecto.
Criterio de medición de obra: Se medirá el número de unidades realmente ejecutadas según especificaciones de Proyecto.

| Código | Ud | Descripción | Rendimiento | Precio | Importe |
|---|---|---|---|---|---|
| mt26pes020b | m² | Puerta industrial apilable de apertura rápida, de entre 3,5 y 4 m de altura máxima, formada por lona de PVC, marco y estructura de acero galvanizado, cuadro de maniobra, pulsador, fotocélula de seguridad y mecanismos. (material) | 1.000 | 2415.82 | 2415.82 |
| mt08aaa010a | m³ | Agua. (material) | 0.006 | 11.92 | 0.07 |
| mt01arg005a | t | Arena de cantera, para mortero preparado en obra. (material) | 0.007 | 162.52 | 1.14 |
| mt08cem000q | kg | Cemento gris en sacos. (material) | 1.125 | 2.09 | 2.35 |
| mo011 | h | Montador. (mano de obra) | 0.688 | 60.70 | 41.76 |
| mo080 | h | Ayudante de montador. (mano de obra) | 0.688 | 44.16 | 30.38 |
| mo113 | h | Peón mampostero. (mano de obra) | 0.295 | 42.54 | 12.55 |
| mo003 | h | Electricista. (mano de obra) | 0.375 | 60.70 | 22.76 |
| % | % | Herramienta menor | 2 % | 2526.83 | 50.54 |
|  |  | Costes directos |  |  | 2577.37 |
