# Perfil para alojamiento de vidrio templado

- Propiedad del archivo: CYPE INGENIEROS, S.A.
- Formato: FIEBDC-3/2002
- Ámbito geográfico: Guatemala
- Divisa: GTQ
- Costes indirectos: 3.00 %
- Gastos generales: 13.00 %
- Beneficio industrial: 6.00 %
- IVA: 12.00 %

## L Carpintería, closets, herrería, vidrios y protecciones solares

### LV Vidrios

#### LVT Templados

**LVT024** m Perfil para alojamiento de vidrio templado.
Perfil de acero inoxidable AISI 304, de 20x11x20 mm, para alojamiento de vidrio de 8 mm de espesor, fijado al paramento soporte con tornillos.
Incluye: Replanteo. Fijación del perfil.
Criterio de medición de proyecto: Longitud medida según documentación gráfica de Proyecto.
Criterio de medición de obra: Se medirá la longitud realmente ejecutada según especificaciones de Proyecto.

| Código | Ud | Descripción | Rendimiento | Precio | Importe |
|---|---|---|---|---|---|
| mt21vts010q | m | Perfil de acero inoxidable AISI 304, de 20x11x20 mm, para alojamiento de vidrio de 8 mm de espesor, incluso tornillos. (material) | 1.050 | 134.64 | 141.37 |
| mo018 | h | Herrero. (mano de obra) | 0.123 | 59.84 | 7.36 |
| mo059 | h | Ayudante de herrero. (mano de obra) | 0.123 | 44.24 | 5.44 |
| % | % | Herramienta menor | 2 % | 154.17 | 3.08 |
|  |  | Costes directos |  |  | 157.25 |
