# Aislamiento térmico horizontal de losa de cimentación, con vidrio celular

- Propiedad del archivo: CYPE INGENIEROS, S.A.
- Formato: FIEBDC-3/2002
- Ámbito geográfico: Guatemala
- Divisa: GTQ
- Costes indirectos: 3.00 %
- Gastos generales: 13.00 %
- Beneficio industrial: 6.00 %
- IVA: 12.00 %

## N Aislamientos e impermeabilizaciones

### NA Aislamientos térmicos

#### NAI Cimentaciones

**NAI010** m² Aislamiento térmico horizontal de losa de cimentación, con vidrio celular.
Aislamiento térmico horizontal de losa de cimentación, formado por panel de vidrio celular, de 600x450 mm y 70 mm de espesor, resistencia a compresión >= 1600 kPa, resistencia térmica 0,51 m²K/W, conductividad térmica 0,036 W/(mK) y Euroclase A1 de reacción al fuego; colocado a tope en la base de la losa de cimentación, sobre el terreno; preparado para la posterior impermeabilización de la losa de concreto. Incluso adhesivo bituminoso para sellado de juntas.
Incluye: Limpieza y preparación de la superficie soporte. Replanteo y corte del aislamiento. Colocación del aislamiento sobre el terreno. Sellado de juntas.
Criterio de medición de proyecto: Superficie medida según documentación gráfica de Proyecto.
Criterio de medición de obra: Se medirá la superficie realmente ejecutada según especificaciones de Proyecto.

| Código | Ud | Descripción | Rendimiento | Precio | Importe |
|---|---|---|---|---|---|
| mt14adg010a | kg | Adhesivo bituminoso, formado por una disolución de betún asfáltico modificado y cargas minerales en base solvente, de aplicación en frío. (material) | 0.480 | 131.20 | 62.98 |
| mt16pvi030ga | m² | Panel de vidrio celular, de 600x450 mm y 70 mm de espesor, resistencia a compresión >= 1600 kPa, resistencia térmica 0,51 m²K/W, conductividad térmica 0,036 W/(mK) y Euroclase A1 de reacción al fuego; para colocar directamente sobre el terreno. (material) | 1.050 | 790.03 | 829.53 |
| mo054 | h | Montador de aislamientos. (mano de obra) | 0.178 | 60.70 | 10.80 |
| mo101 | h | Ayudante de montador de aislamientos. (mano de obra) | 0.178 | 44.16 | 7.86 |
| % | % | Herramienta menor | 2 % | 911.17 | 18.22 |
|  |  | Costes directos |  |  | 929.39 |
