# Aislamiento acústico a ruido aéreo entre placas, en trasdosado de placas, con láminas viscoelásticas

- Propiedad del archivo: CYPE INGENIEROS, S.A.
- Formato: FIEBDC-3/2002
- Ámbito geográfico: Guatemala
- Divisa: GTQ
- Costes indirectos: 3.00 %
- Gastos generales: 13.00 %
- Beneficio industrial: 6.00 %
- IVA: 12.00 %

## N Aislamientos e impermeabilizaciones

### NB Aislamientos acústicos

#### NBO Trasdosados

**NBO040** m² Aislamiento acústico a ruido aéreo entre placas, en trasdosado de placas, con láminas viscoelásticas.
Aislamiento acústico a ruido aéreo entre placas, en trasdosado de placas, formado por lámina viscoelástica de alta densidad, de 4 mm de espesor, adherida entre las placas con adhesivo a base de caucho sintético.
Incluye: Corte del aislamiento. Aplicación del adhesivo. Colocación del aislamiento en la placa ya montada. Resolución de puntos singulares.
Criterio de medición de proyecto: Superficie medida según documentación gráfica de Proyecto.
Criterio de medición de obra: Se medirá la superficie realmente ejecutada según especificaciones de Proyecto.

| Código | Ud | Descripción | Rendimiento | Precio | Importe |
|---|---|---|---|---|---|
| mt16ptd060Ce | m² | Lámina viscoelástica de alta densidad, de 4 mm de espesor; con 38,5 dB de índice global de reducción acústica, Rw. (material) | 1.050 | 64.04 | 67.24 |
| mt16afd010a | l | Adhesivo a base de caucho sintético, para fijación de materiales aislantes. (material) | 0.250 | 87.18 | 21.80 |
| mo054 | h | Montador de aislamientos. (mano de obra) | 0.119 | 60.70 | 7.22 |
| mo101 | h | Ayudante de montador de aislamientos. (mano de obra) | 0.119 | 44.16 | 5.26 |
| % | % | Herramienta menor | 2 % | 101.52 | 2.03 |
|  |  | Costes directos |  |  | 103.55 |
