# Aislamiento acústico a ruido aéreo sobre cielo falso, con paneles de lana mineral

- Propiedad del archivo: CYPE INGENIEROS, S.A.
- Formato: FIEBDC-3/2002
- Ámbito geográfico: Guatemala
- Divisa: GTQ
- Costes indirectos: 3.00 %
- Gastos generales: 13.00 %
- Beneficio industrial: 6.00 %
- IVA: 12.00 %

## N Aislamientos e impermeabilizaciones

### NB Aislamientos acústicos

#### NBT Cielos falsos

**NBT010** m² Aislamiento acústico a ruido aéreo sobre cielo falso, con paneles de lana mineral.
Aislamiento acústico a ruido aéreo sobre cielo falso, con panel semirrígido de lana mineral, no revestido, de 80 mm de espesor, resistencia térmica 2,25 m²K/W, conductividad térmica 0,035 W/(mK).
Criterio de valoración económica: El precio no incluye el cielo falso.
Incluye: Corte y ajuste del aislamiento. Colocación del aislamiento.
Criterio de medición de proyecto: Superficie medida según documentación gráfica de Proyecto.
Criterio de medición de obra: Se medirá la superficie realmente ejecutada según especificaciones de Proyecto.

| Código | Ud | Descripción | Rendimiento | Precio | Importe |
|---|---|---|---|---|---|
| mt16lra020bga | m² | Panel semirrígido de lana mineral, no revestido, de 80 mm de espesor, resistencia térmica 2,25 m²K/W, conductividad térmica 0,035 W/(mK), Euroclase A1 de reacción al fuego, capacidad de absorción de agua a corto plazo <=1 kg/m² y factor de resistencia a la difusión del vapor de agua 1,3. (material) | 1.050 | 165.54 | 173.82 |
| mo054 | h | Montador de aislamientos. (mano de obra) | 0.083 | 60.70 | 5.04 |
| mo101 | h | Ayudante de montador de aislamientos. (mano de obra) | 0.083 | 44.16 | 3.67 |
| % | % | Herramienta menor | 2 % | 182.53 | 3.65 |
|  |  | Costes directos |  |  | 186.18 |
