# Aislamiento acústico a ruido aéreo entre placas, en cielo falso de placas, con complejos multicapa

- Propiedad del archivo: CYPE INGENIEROS, S.A.
- Formato: FIEBDC-3/2002
- Ámbito geográfico: Guatemala
- Divisa: GTQ
- Costes indirectos: 3.00 %
- Gastos generales: 13.00 %
- Beneficio industrial: 6.00 %
- IVA: 12.00 %

## N Aislamientos e impermeabilizaciones

### NB Aislamientos acústicos

#### NBT Cielos falsos

**NBT051** m² Aislamiento acústico a ruido aéreo entre placas, en cielo falso de placas, con complejos multicapa.
Aislamiento acústico a ruido aéreo entre placas, en cielo falso de placas, con complejo multicapa, de 3,9 mm de espesor, formado por una lámina de polietileno y una lámina viscoelástica de alta densidad, resistencia térmica 0,078 m²K/W, conductividad térmica 0,05 W/(mK) y rigidez dinámica inferior a 70 MN/m³.
Criterio de valoración económica: El precio no incluye el cielo falso.
Incluye: Limpieza y preparación de la superficie soporte. Corte del aislamiento. Colocación del aislamiento en la placa ya montada.
Criterio de medición de proyecto: Superficie medida según documentación gráfica de Proyecto.
Criterio de medición de obra: Se medirá la superficie realmente ejecutada según especificaciones de Proyecto.

| Código | Ud | Descripción | Rendimiento | Precio | Importe |
|---|---|---|---|---|---|
| mt16ptd025q | m² | Complejo multicapa, de 3,9 mm de espesor, formado por una lámina de polietileno y una lámina viscoelástica de alta densidad, resistencia térmica 0,078 m²K/W, conductividad térmica 0,05 W/(mK) y rigidez dinámica inferior a 70 MN/m³; proporcionando una reducción del nivel global de presión de ruido de impactos de 22 dB y una reducción del nivel global ponderado de presión de ruido aéreo de 4 dBA. (material) | 1.050 | 111.21 | 116.77 |
| mo054 | h | Montador de aislamientos. (mano de obra) | 0.092 | 60.70 | 5.58 |
| mo101 | h | Ayudante de montador de aislamientos. (mano de obra) | 0.092 | 44.16 | 4.06 |
| % | % | Herramienta menor | 2 % | 126.41 | 2.53 |
|  |  | Costes directos |  |  | 128.94 |
