# Drenaje de pisos flotantes con placas de nódulos de polietileno

- Propiedad del archivo: CYPE INGENIEROS, S.A.
- Formato: FIEBDC-3/2002
- Ámbito geográfico: Guatemala
- Divisa: GTQ
- Costes indirectos: 3.00 %
- Gastos generales: 13.00 %
- Beneficio industrial: 6.00 %
- IVA: 12.00 %

## N Aislamientos e impermeabilizaciones

### ND Drenajes

#### NDL Pisos flotantes

**NDL010** m² Drenaje de pisos flotantes con placas de nódulos de polietileno.
Drenaje de pisos flotantes con placa de nódulos, de polietileno de alta resistencia a la compresión con aberturas y canales de drenaje, 120x90 cm, colocada directamente sobre la impermeabilización.
Incluye: Limpieza y preparación de la superficie soporte. Corte y preparación de la placa drenante. Colocación de la placa drenante.
Criterio de medición de proyecto: Superficie medida según documentación gráfica de Proyecto.
Criterio de medición de obra: Se medirá la superficie realmente ejecutada según especificaciones de Proyecto.

| Código | Ud | Descripción | Rendimiento | Precio | Importe |
|---|---|---|---|---|---|
| mt17sch060a | m² | Placa de nódulos, de polietileno de alta resistencia a la compresión con aberturas y canales de drenaje, 120x90 cm, para tubos de 14 mm de diámetro, paso del tubo múltiplo de 7,5 cm, unión entre placas mediante traslape de una fila de nódulos. (material) | 1.000 | 214.08 | 214.08 |
| mo029 | h | Aplicador de membranas impermeabilizantes. (mano de obra) | 0.047 | 59.07 | 2.78 |
| mo067 | h | Ayudante aplicador de membranas impermeabilizantes. (mano de obra) | 0.047 | 44.16 | 2.08 |
| % | % | Herramienta menor | 2 % | 218.94 | 4.38 |
|  |  | Costes directos |  |  | 223.32 |
