# Junta de dilatación en cubierta plana no transitable, ventilada. Impermeabilización con mantos prefabricados asfálticos

- Propiedad del archivo: CYPE INGENIEROS, S.A.
- Formato: FIEBDC-3/2002
- Ámbito geográfico: Guatemala
- Divisa: GTQ
- Costes indirectos: 3.00 %
- Gastos generales: 13.00 %
- Beneficio industrial: 6.00 %
- IVA: 12.00 %

## Q Cubiertas

### QE Planas no transitables, ventiladas

#### QEF Puntos singulares

**QEF010** m Junta de dilatación en cubierta plana no transitable, ventilada. Impermeabilización con mantos prefabricados asfálticos.
Junta de dilatación en cubierta plana no transitable, ventilada, autoprotegida, tipo convencional. Impermeabilización: dos bandas de adherencia, de manto prefabricado de betún modificado con elastómero SBS, de 3 mm de espesor, con armaduría de fieltro de poliéster reforzado y estabilizado de 150 g/m², de superficie no protegida, de 30 cm de ancho cada una, totalmente adheridos al soporte con soplete, a cada lado de la junta, previa imprimación con emulsión asfáltica aniónica con cargas; banda de refuerzo de 50 cm de ancho, realizada a partir de manto prefabricado de betún modificado con elastómero SBS, de 3,5 mm de espesor, con armaduría de fieltro de poliéster no tejido de 160 g/m², de superficie no protegida, formando un fuelle sin adherir en la zona de la junta; cordón de relleno para junta de dilatación, de masilla con base bituminosa tipo BH-II, de 20 mm de diámetro; y banda de terminación de 33 cm de ancho, realizada a partir de manto prefabricado de betún modificado con elastómero SBS, de 3,5 mm de espesor, con armaduría de fieltro de poliéster reforzado y estabilizado de 150 g/m², con autoprotección mineral de color gris soldada a la impermeabilización continua de la cubierta, formando un fuelle sin adherir en la zona de la junta, sobre el cordón de relleno.
Incluye: Limpieza y preparación de la superficie. Aplicación de la emulsión asfáltica. Colocación de las bandas de adherencia. Colocación de la banda de refuerzo. Colocación del cordón de relleno en el interior de la junta. Colocación de la banda de terminación.
Criterio de medición de proyecto: Longitud medida en proyección horizontal, según documentación gráfica de Proyecto.
Criterio de medición de obra: Se medirá, en proyección horizontal, la longitud realmente ejecutada según especificaciones de Proyecto.

| Código | Ud | Descripción | Rendimiento | Precio | Importe |
|---|---|---|---|---|---|
| mt14iea020c | kg | Emulsión asfáltica aniónica con cargas. (material) | 0.180 | 33.65 | 6.06 |
| mt14lba010i | m² | Manto prefabricado de betún modificado con elastómero SBS, de 3 mm de espesor, masa nominal 3 kg/m², con armaduría de fieltro de poliéster reforzado y estabilizado de 150 g/m², de superficie no protegida. (material) | 0.600 | 43.94 | 26.36 |
| mt14lba010g | m² | Manto prefabricado de betún modificado con elastómero SBS, de 3,5 mm de espesor, masa nominal 4 kg/m², con armaduría de fieltro de poliéster no tejido de 160 g/m², de superficie no protegida. (material) | 0.525 | 70.66 | 37.10 |
| mt15sja010i | m | Cordón de relleno para junta de dilatación, de masilla con base bituminosa tipo BH-II, de 20 mm de diámetro. (material) | 1.050 | 24.61 | 25.84 |
| mt14lga010ea | m² | Manto prefabricado de betún modificado con elastómero SBS, de 3,5 mm de espesor, masa nominal 5 kg/m², con armaduría de fieltro de poliéster reforzado y estabilizado de 150 g/m², con autoprotección mineral de color gris. (material) | 0.330 | 87.29 | 28.81 |
| op00sop010 |  | Soplete para soldadura de mantos prefabricados asfálticos. | 1.000 | 0.00 | 0.00 |
| mo029 | h | Aplicador de membranas impermeabilizantes. (mano de obra) | 0.155 | 59.07 | 9.16 |
| mo067 | h | Ayudante aplicador de membranas impermeabilizantes. (mano de obra) | 0.155 | 44.16 | 6.84 |
| % | % | Herramienta menor | 2 % | 140.17 | 2.80 |
|  |  | Costes directos |  |  | 142.97 |
