# Encuentro de faldón con chimeneas o conductos de ventilación

- Propiedad del archivo: CYPE INGENIEROS, S.A.
- Formato: FIEBDC-3/2002
- Ámbito geográfico: Guatemala
- Divisa: GTQ
- Costes indirectos: 3.00 %
- Gastos generales: 13.00 %
- Beneficio industrial: 6.00 %
- IVA: 12.00 %

## Q Cubiertas

### QR Remates

#### QRE Encuentros

**QRE010** Ud Encuentro de faldón con chimeneas o conductos de ventilación.
Encuentro de faldón de tejado con chimeneas o conductos de ventilación, de dimensiones 100x60 cm, en cubierta inclinada, impermeabilización con banda autoadhesiva de plomo, de 100 cm de ancho protegida con perfil de lámina de acero galvanizado, recibido en roza del paramento con mortero de cemento.
Incluye: Apertura de roza perimetral en el paramento vertical. Colocación de la banda autoadhesiva. Fijación del perfil metálico. Relleno con mortero. Sellado de juntas.
Criterio de medición de proyecto: Número de unidades previstas, según documentación gráfica de Proyecto.
Criterio de medición de obra: Se medirá el número de unidades realmente ejecutadas según especificaciones de Proyecto.

| Código | Ud | Descripción | Rendimiento | Precio | Importe |
|---|---|---|---|---|---|
| mt13eur130b | m | Banda autoadhesiva de plomo, de 100 cm de ancho; para la impermeabilización de encuentros. (material) | 11.200 | 1741.87 | 19508.94 |
| mt15acc020c | m | Perfil de lámina de acero galvanizado, espesor 0,8 mm, desarrollo 300 mm, y 2 pliegues. (material) | 3.200 | 20.71 | 66.27 |
| mt09mor010e | m³ | Mortero de cemento CEM II/B-P 32,5 N tipo M-10, confeccionado en obra con 380 kg/m³ de cemento y una proporción en volumen 1/4. (material) | 0.032 | 1022.82 | 32.73 |
| mt15sja020a | Ud | Cartucho de masilla de poliuretano, de 310 cm³. (material) | 0.544 | 71.30 | 38.79 |
| mo011 | h | Montador. (mano de obra) | 0.367 | 60.70 | 22.28 |
| mo080 | h | Ayudante de montador. (mano de obra) | 0.367 | 44.16 | 16.21 |
| % | % | Herramienta menor | 2 % | 19685.22 | 393.70 |
|  |  | Costes directos |  |  | 20078.92 |
