# Encuentro de faldón con chimeneas o conductos de ventilación

- Propiedad del archivo: CYPE INGENIEROS, S.A.
- Formato: FIEBDC-3/2002
- Ámbito geográfico: Guatemala
- Divisa: GTQ
- Costes indirectos: 3.00 %
- Gastos generales: 13.00 %
- Beneficio industrial: 6.00 %
- IVA: 12.00 %

## Q Cubiertas

### QR Remates

#### QRE Encuentros

**QRE010** Ud Encuentro de faldón con chimeneas o conductos de ventilación.
Encuentro de faldón de tejado con chimeneas o conductos de ventilación, de dimensiones 60x60 cm, en cubierta inclinada, impermeabilización con banda autoadhesiva de plomo, de 33 cm de ancho protegida con perfil de lámina de acero galvanizado, fijado al paramento con tornillos.
Incluye: Colocación de la banda autoadhesiva. Fijación del perfil metálico. Sellado de juntas.
Criterio de medición de proyecto: Número de unidades previstas, según documentación gráfica de Proyecto.
Criterio de medición de obra: Se medirá el número de unidades realmente ejecutadas según especificaciones de Proyecto.

| Código | Ud | Descripción | Rendimiento | Precio | Importe |
|---|---|---|---|---|---|
| mt13eur130a | m | Banda autoadhesiva de plomo, de 33 cm de ancho; para la impermeabilización de encuentros. (material) | 9.600 | 495.00 | 4752.00 |
| mt15acc020c | m | Perfil de lámina de acero galvanizado, espesor 0,8 mm, desarrollo 300 mm, y 2 pliegues. (material) | 2.400 | 20.71 | 49.70 |
| mt26aaa240be | Ud | Taco de nylon con tornillo de cabeza avellanada, de acero galvanizado, de 8 mm de diámetro y 80 mm de longitud. (material) | 10.000 | 4.89 | 48.90 |
| mt15sja020a | Ud | Cartucho de masilla de poliuretano, de 310 cm³. (material) | 0.408 | 71.30 | 29.09 |
| mo011 | h | Montador. (mano de obra) | 0.288 | 60.70 | 17.48 |
| mo080 | h | Ayudante de montador. (mano de obra) | 0.288 | 44.16 | 12.72 |
| % | % | Herramienta menor | 2 % | 4909.89 | 98.20 |
|  |  | Costes directos |  |  | 5008.09 |
