# Piezas especiales para cubierta inclinada de fibrocemento sin amianto

- Propiedad del archivo: CYPE INGENIEROS, S.A.
- Formato: FIEBDC-3/2002
- Ámbito geográfico: Guatemala
- Divisa: GTQ
- Costes indirectos: 3.00 %
- Gastos generales: 13.00 %
- Beneficio industrial: 6.00 %
- IVA: 12.00 %

## Q Cubiertas

### QU Componentes de cubiertas inclinadas y curvas

#### QUC De placas de fibrocemento sin amianto

**QUC012** Ud Piezas especiales para cubierta inclinada de fibrocemento sin amianto.
Caballete articulado de ventilación, formado por pieza superior y pieza inferior, de 320 mm de ancho de ala y 1135 mm de longitud, color gris, para cubierta de fibrocemento sin amianto, colocado sobre las placas, con un traslape mínimo de 10 cm, para cubierta inclinada, con una pendiente mayor del 10%. Incluso accesorios de fijación a las placas.
Incluye: Replanteo y colocación de las piezas especiales sobre las láminas de techo. Fijación de las piezas a las placas.
Criterio de medición de proyecto: Número de unidades previstas, según documentación gráfica de Proyecto.
Criterio de medición de obra: Se medirá el número de unidades realmente ejecutadas según especificaciones de Proyecto.

| Código | Ud | Descripción | Rendimiento | Precio | Importe |
|---|---|---|---|---|---|
| mt13eur060d | Ud | Caballete articulado de ventilación, formado por pieza superior y pieza inferior, de 320 mm de ancho de ala y 1135 mm de longitud, color gris, para cubierta de fibrocemento sin amianto, con accesorios de fijación. (material) | 1.000 | 356.99 | 356.99 |
| mo051 | h | Montador de cerramientos industriales. (mano de obra) | 0.214 | 60.70 | 12.99 |
| mo098 | h | Ayudante de montador de cerramientos industriales. (mano de obra) | 0.071 | 44.16 | 3.14 |
| % | % | Herramienta menor | 2 % | 373.12 | 7.46 |
|  |  | Costes directos |  |  | 380.58 |
