# Piezas especiales para cubierta inclinada de fibrocemento sin amianto

- Propiedad del archivo: CYPE INGENIEROS, S.A.
- Formato: FIEBDC-3/2002
- Ámbito geográfico: Guatemala
- Divisa: GTQ
- Costes indirectos: 3.00 %
- Gastos generales: 13.00 %
- Beneficio industrial: 6.00 %
- IVA: 12.00 %

## Q Cubiertas

### QU Componentes de cubiertas inclinadas y curvas

#### QUC De placas de fibrocemento sin amianto

**QUC012** Ud Piezas especiales para cubierta inclinada de fibrocemento sin amianto.
Placa de fibrocemento sin amianto, con adaptador para salida de humos, de 1520x1000 mm, color gris, con pieza de conexión y aspirador estático, colocada sobre las placas, con un traslape mínimo de 10 cm, para cubierta inclinada, con una pendiente mayor del 10%. Incluso accesorios de fijación a las placas.
Incluye: Replanteo y colocación de las piezas especiales sobre las láminas de techo. Fijación de las piezas a las placas.
Criterio de medición de proyecto: Número de unidades previstas, según documentación gráfica de Proyecto.
Criterio de medición de obra: Se medirá el número de unidades realmente ejecutadas según especificaciones de Proyecto.

| Código | Ud | Descripción | Rendimiento | Precio | Importe |
|---|---|---|---|---|---|
| mt13eur095c | Ud | Placa de fibrocemento sin amianto, con adaptador para salida de humos, de 1520x1000 mm, color gris, con accesorios de fijación. (material) | 1.000 | 1190.01 | 1190.01 |
| mt13eur096c | Ud | Pieza de conexión entre placa de fibrocemento sin amianto y aspirador estático para salida de humos, de 760x520 mm, diámetro de salida 30 cm, color gris, con accesorios de fijación. (material) | 1.000 | 553.07 | 553.07 |
| mt13eur097d | Ud | Aspirador giratorio para salida de humos, de acero inoxidable, con diámetro de salida 32 cm, y accesorios de fijación. (material) | 1.000 | 1094.26 | 1094.26 |
| mo051 | h | Montador de cerramientos industriales. (mano de obra) | 0.417 | 60.70 | 25.31 |
| mo098 | h | Ayudante de montador de cerramientos industriales. (mano de obra) | 0.208 | 44.16 | 9.19 |
| % | % | Herramienta menor | 2 % | 2871.84 | 57.44 |
|  |  | Costes directos |  |  | 2929.28 |
