# Placas onduladas de fibrocemento sin amianto, para montaje de cobertura de tejas de concreto

- Propiedad del archivo: CYPE INGENIEROS, S.A.
- Formato: FIEBDC-3/2002
- Ámbito geográfico: Guatemala
- Divisa: GTQ
- Costes indirectos: 3.00 %
- Gastos generales: 13.00 %
- Beneficio industrial: 6.00 %
- IVA: 12.00 %

## Q Cubiertas

### QU Componentes de cubiertas inclinadas y curvas

#### QUH De tejas de concreto

**QUH010** m² Placas onduladas de fibrocemento sin amianto, para montaje de cobertura de tejas de concreto.
Placas onduladas de fibrocemento sin amianto de 3000 mm de longitud, 1100 mm de ancho y 6,5 mm de espesor, color arcilla; Euroclase A1 de reacción al fuego, colocadas con un traslape de la placa superior de 150 mm y fijadas mecánicamente al soporte, para montaje de cobertura de teja de concreto de perfil árabe, en cubierta inclinada, con una pendiente mayor del 25%. Incluso accesorios de fijación de las placas burlete autoadhesivo, para el sellado de estanqueidad de los solapes entre placas onduladas.
Criterio de valoración económica: El precio no incluye la cobertura de tejas.
Incluye: Replanteo. Corte de las placas. Fijación de las placas. Sellado de juntas.
Criterio de medición de proyecto: Superficie del faldón medida en verdadera magnitud, según documentación gráfica de Proyecto.
Criterio de medición de obra: Se medirá, en verdadera magnitud, la superficie realmente ejecutada según especificaciones de Proyecto.

| Código | Ud | Descripción | Rendimiento | Precio | Importe |
|---|---|---|---|---|---|
| mt13eur120yla | Ud | Placa ondulada de fibrocemento sin amianto, de 3000 mm de longitud, 1100 mm de ancho y 6,5 mm de espesor, color arcilla; Euroclase A1 de reacción al fuego. (material) | 0.351 | 408.79 | 143.49 |
| mt13eur110a | m | Burlete autoadhesivo, para el sellado de estanqueidad de los solapes entre placas onduladas de fibrocemento sin amianto. (material) | 1.100 | 6.17 | 6.79 |
| mt13eur100a | Ud | Kit de accesorios de fijación, para placas onduladas de fibrocemento sin amianto. (material) | 1.000 | 95.84 | 95.84 |
| mo051 | h | Montador de cerramientos industriales. (mano de obra) | 0.179 | 60.70 | 10.87 |
| mo098 | h | Ayudante de montador de cerramientos industriales. (mano de obra) | 0.131 | 44.16 | 5.78 |
| % | % | Herramienta menor | 2 % | 262.77 | 5.26 |
|  |  | Costes directos |  |  | 268.03 |
