# Trasdosado directo de placas de arcilla

- Propiedad del archivo: CYPE INGENIEROS, S.A.
- Formato: FIEBDC-3/2002
- Ámbito geográfico: Guatemala
- Divisa: GTQ
- Costes indirectos: 3.00 %
- Gastos generales: 13.00 %
- Beneficio industrial: 6.00 %
- IVA: 12.00 %

## R Revestimientos y trasdosados

### RR Trasdosados

#### RRA De placas de arcilla

**RRA001** m² Trasdosado directo de placas de arcilla.
Trasdosado directo, de 20,55 mm de espesor total, formado por placa de arcilla tipo estándar de 20 mm de espesor, atornillada a una estructura metálica de acero galvanizado de maestras de 80x15 y 0,55 mm de espesor, previamente anclada al paramento vertical cada 400 mm, con tornillos de acero. Incluso colocación, anclaje al paramento soporte y nivelación de los perfiles auxiliares; tornillería para la fijación de las placas y malla de fibras de yute y mortero natural de arcilla sin aditivos, para regularización de superficies.
Criterio de valoración económica: El precio incluye la resolución de encuentros y puntos singulares, pero no incluye el aislamiento a colocar entre las placas y el paramento.
Incluye: Replanteo y trazado en la losa inferior y en el superior de los perfiles. Replanteo sobre el paramento de las maestras. Colocación y anclaje al paramento soporte de los perfiles auxiliares. Corte de las placas. Fijación de las placas. Replanteo de las cajas para alojamiento de materiales eléctricos y de paso de instalaciones, y posterior perforación de las placas. Tratamiento de juntas. Preparación del mortero. Aplicación del mortero.
Criterio de medición de proyecto: Superficie medida según documentación gráfica de Proyecto, sin duplicar esquinas ni encuentros.
Criterio de medición de obra: Se medirá la superficie realmente ejecutada según especificaciones de Proyecto, sin duplicar esquinas ni encuentros.

| Código | Ud | Descripción | Rendimiento | Precio | Importe |
|---|---|---|---|---|---|
| mt12psg050d | m | Maestra Omega de lámina de acero galvanizado, de ancho 80 mm. (material) | 2.960 | 14.60 | 43.22 |
| mt12ply010a | m² | Placa de arcilla con fibras vegetales, de 20 mm de espesor, 600 mm de ancho y 1200 mm de longitud, reforzada con malla de yute por ambas caras, Euroclase A2-s1, d0 de reacción al fuego, con accesorios de fijación. (material) | 1.020 | 258.07 | 263.23 |
| mt12psg081d | Ud | Tornillo autoperforante 3,5x35 mm. (material) | 18.000 | 0.11 | 1.98 |
| mt12psg220 | Ud | Fijación compuesta por taco y tornillo 5x27. (material) | 8.440 | 0.62 | 5.23 |
| mt28mca005a | m² | Malla de fibras de yute aprestada con almidón de maíz, de 135 g/m² de masa superficial. (material) | 0.260 | 23.55 | 6.12 |
| mt28mca015a | kg | Mortero natural de arcilla sin aditivos, compuesto por agregados seleccionados con granulometría de hasta 3 mm de diámetro, densidad 1800 kg/m³, resistencia a compresión 1,9 N/mm², suministrado en sacos, para regularización de superficies. (material) | 4.200 | 1.74 | 7.31 |
| op00fre010 |  | Fresadora. | 1.000 | 0.00 | 0.00 |
| op00sie010 |  | Sierra de calar. | 1.000 | 0.00 | 0.00 |
| op00tal010 |  | Taladro. | 1.000 | 0.00 | 0.00 |
| op00ato010 |  | Atornillador. | 1.000 | 0.00 | 0.00 |
| mo053 | h | Montador de prefabricados interiores. (mano de obra) | 0.469 | 60.70 | 28.47 |
| mo100 | h | Ayudante de montador de prefabricados interiores. (mano de obra) | 0.469 | 44.16 | 20.71 |
| % | % | Herramienta menor | 2 % | 376.27 | 7.53 |
|  |  | Costes directos |  |  | 383.80 |
