# Trasdosado directo de placas de silicato cálcico

- Propiedad del archivo: CYPE INGENIEROS, S.A.
- Formato: FIEBDC-3/2002
- Ámbito geográfico: Guatemala
- Divisa: GTQ
- Costes indirectos: 3.00 %
- Gastos generales: 13.00 %
- Beneficio industrial: 6.00 %
- IVA: 12.00 %

## R Revestimientos y trasdosados

### RR Trasdosados

#### RRS De placas de silicato cálcico

**RRS001** m² Trasdosado directo de placas de silicato cálcico.
Trasdosado directo, con resistencia al fuego EI 120, sistema de 27 mm de espesor total, formado por placa de silicato cálcico tipo corta fuego de 12 mm de espesor, recibida directamente sobre el paramento vertical con pasta de agarre y fijaciones mecánicas. Incluso tornillería para la fijación de las placas; pasta para el tratamiento de juntas y masilla intumescente.
Criterio de valoración económica: El precio incluye la resolución de encuentros y puntos singulares.
Incluye: Replanteo y trazado en la losa inferior y en el superior de la línea de paramento acabado. Colocación sucesiva en el paramento de las pelladas de pasta de agarre correspondientes a cada una de las placas. Colocación sucesiva e independiente de cada una de las placas mediante pañeado. Corte de las placas. Fijación de las placas. Replanteo de las cajas para alojamiento de materiales eléctricos y de paso de instalaciones, y posterior perforación de las placas. Tratamiento de juntas.
Criterio de medición de proyecto: Superficie medida según documentación gráfica de Proyecto, sin duplicar esquinas ni encuentros.
Criterio de medición de obra: Se medirá la superficie realmente ejecutada según especificaciones de Proyecto, sin duplicar esquinas ni encuentros.

| Código | Ud | Descripción | Rendimiento | Precio | Importe |
|---|---|---|---|---|---|
| mt12plo010gd | m² | Placa de silicato cálcico, de 1200x2000 mm y 12 mm de espesor, con los bordes longitudinales afinados. (material) | 1.050 | 144.44 | 151.66 |
| mt12psg220 | Ud | Fijación compuesta por taco y tornillo 5x27. (material) | 11.000 | 0.62 | 6.82 |
| mt12ppo010a | kg | Pasta de juntas. (material) | 0.250 | 16.13 | 4.03 |
| mt41php030g | Ud | Cartucho de 310 ml de masilla intumescente monocomponente, a base de resinas acrílicas, con propiedades ignífugas, color blanco, Euroclase D-s2, d0 de reacción al fuego, apta para ser pintada, clase Y1, según EOTA TR024. (material) | 0.200 | 76.70 | 15.34 |
| op00fre010 |  | Fresadora. | 1.000 | 0.00 | 0.00 |
| op00sie010 |  | Sierra de calar. | 1.000 | 0.00 | 0.00 |
| mo053 | h | Montador de prefabricados interiores. (mano de obra) | 0.617 | 60.70 | 37.45 |
| mo100 | h | Ayudante de montador de prefabricados interiores. (mano de obra) | 0.617 | 44.16 | 27.25 |
| % | % | Herramienta menor | 2 % | 242.55 | 4.85 |
|  |  | Costes directos |  |  | 247.40 |
