# Anillo de polietileno para soporte de piso flotante

- Propiedad del archivo: CYPE INGENIEROS, S.A.
- Formato: FIEBDC-3/2002
- Ámbito geográfico: Guatemala
- Divisa: GTQ
- Costes indirectos: 3.00 %
- Gastos generales: 13.00 %
- Beneficio industrial: 6.00 %
- IVA: 12.00 %

## R Revestimientos y trasdosados

### RS Pisos

#### RSE Técnicos

**RSE210** Ud Anillo de polietileno para soporte de piso flotante.
Soporte de piso flotante y disco de compensación, de plástico, de 2 mm de altura y 180 mm de diámetro, sobre losa, para la posterior colocación del piso (no incluido en este precio). Incluso replanteo.
Incluye: Replanteo. Colocación del soporte.
Criterio de medición de proyecto: Número de unidades previstas, según documentación gráfica de Proyecto.
Criterio de medición de obra: Se medirá el número de unidades realmente ejecutadas según especificaciones de Proyecto.

| Código | Ud | Descripción | Rendimiento | Precio | Importe |
|---|---|---|---|---|---|
| mt18jrs725a | Ud | Soporte de piso flotante y disco de compensación, de plástico, de 2 mm de altura y 180 mm de diámetro. (material) | 1.000 | 9.44 | 9.44 |
| mo011 | h | Montador. (mano de obra) | 0.129 | 60.70 | 7.83 |
| mo080 | h | Ayudante de montador. (mano de obra) | 0.129 | 44.16 | 5.70 |
| % | % | Herramienta menor | 2 % | 22.97 | 0.46 |
|  |  | Costes directos |  |  | 23.43 |
