# Guardavivos metálico

- Propiedad del archivo: CYPE INGENIEROS, S.A.
- Formato: FIEBDC-3/2002
- Ámbito geográfico: Guatemala
- Divisa: GTQ
- Costes indirectos: 3.00 %
- Gastos generales: 13.00 %
- Beneficio industrial: 6.00 %
- IVA: 12.00 %

## R Revestimientos y trasdosados

### RY Preparaciones, protecciones, reparaciones y refuerzos de revestimientos

#### RYA Protección de aristas

**RYA010** m Guardavivos metálico.
Guardavivos de acero galvanizado, con canto romo de 4 mm de espesor, para la protección de aristas en revestimientos de mortero, aplicados sobre paramentos exteriores.
Incluye: Replanteo. Corte de las piezas. Fijación.
Criterio de medición de proyecto: Longitud medida según documentación gráfica de Proyecto.
Criterio de medición de obra: Se medirá la longitud realmente ejecutada según especificaciones de Proyecto.

| Código | Ud | Descripción | Rendimiento | Precio | Importe |
|---|---|---|---|---|---|
| mt28vye030b | m | Guardavivos de acero galvanizado, con canto romo de 4 mm de espesor, para la protección de aristas. (material) | 1.020 | 17.68 | 18.03 |
| mo021 | h | Mampostero. (mano de obra) | 0.072 | 59.07 | 4.25 |
| mo114 | h | Peón mampostero. (mano de obra) | 0.036 | 42.54 | 1.53 |
| % | % | Herramienta menor | 2 % | 23.81 | 0.48 |
|  |  | Costes directos |  |  | 24.29 |
