# Reparación de revestimiento de mortero con fisuras generalizadas y defectos superficiales, con mortero acrílico y malla

- Propiedad del archivo: CYPE INGENIEROS, S.A.
- Formato: FIEBDC-3/2002
- Ámbito geográfico: Guatemala
- Divisa: GTQ
- Costes indirectos: 3.00 %
- Gastos generales: 13.00 %
- Beneficio industrial: 6.00 %
- IVA: 12.00 %

## R Revestimientos y trasdosados

### RY Preparaciones, protecciones, reparaciones y refuerzos de revestimientos

#### RYY Reparaciones

**RYY011** m² Reparación de revestimiento de mortero con fisuras generalizadas y defectos superficiales, con mortero acrílico y malla.
Reparación de revestimiento de mortero con fisuras generalizadas y defectos superficiales mediante aplicación de una primera capa de mortero sin cemento, extendido con llana, colocación de malla de fibra de vidrio, antiálcalis y aplicación de una segunda capa del mismo mortero, hasta alcanzar un espesor medio total de 5 mm, con un rendimiento de 10 kg/m², para proceder posteriormente a su acabado final (no incluido en este precio). Incluso humectación previa del soporte.
Incluye: Humectación del soporte. Aplicación de la primera capa de mortero. Colocación de la malla. Aplicación de la segunda capa de mortero.
Criterio de medición de proyecto: Superficie medida según documentación gráfica de Proyecto.
Criterio de medición de obra: Se medirá la superficie realmente ejecutada según especificaciones de Proyecto.

| Código | Ud | Descripción | Rendimiento | Precio | Importe |
|---|---|---|---|---|---|
| mt09var030a | m² | Malla de fibra de vidrio tejida, con impregnación de PVC, de 10x10 mm de luz de malla, antiálcalis, de 115 a 125 g/m² y 500 µm de espesor, para armar revoques tradicionales, revoques y morteros. (material) | 1.050 | 11.96 | 12.56 |
| mt28mrg020a | kg | Mortero sin cemento de gran adherencia, compuesto por copolímeros acrílicos en dispersión acuosa, cargas minerales y pigmentos minerales seleccionados, para la reparación de fachadas. (material) | 10.000 | 32.48 | 324.80 |
| mo039 | h | Mampostero especialista en revoques. (mano de obra) | 0.180 | 64.87 | 11.68 |
| mo111 | h | Peón especialista en revoques. (mano de obra) | 0.180 | 48.25 | 8.69 |
| % | % | Herramienta menor | 2 % | 357.73 | 7.15 |
|  |  | Costes directos |  |  | 364.88 |
