# Inodoro suspendido, de porcelana sanitaria

- Propiedad del archivo: CYPE INGENIEROS, S.A.
- Formato: FIEBDC-3/2002
- Ámbito geográfico: Guatemala
- Divisa: GTQ
- Costes indirectos: 3.00 %
- Gastos generales: 13.00 %
- Beneficio industrial: 6.00 %
- IVA: 12.00 %

## S Señalización y equipamiento

### SA Artefactos sanitarios

#### SAI Inodoros

**SAI020** Ud Inodoro suspendido, de porcelana sanitaria.
Inodoro de porcelana sanitaria, suspendido, con salida para conexión horizontal, gama media, colores especiales, de 480x400 mm, con asiento y tapa lacados. Incluso elementos de fijación y silicona para sellado de juntas.
Incluye: Replanteo. Colocación y fijación del aparato. Montaje del desagüe. Conexión a la red de evacuación. Conexión a la red de agua fría. Comprobación de su correcto funcionamiento. Sellado de juntas.
Criterio de medición de proyecto: Número de unidades previstas, según documentación gráfica de Proyecto.
Criterio de medición de obra: Se medirá el número de unidades realmente colocadas según especificaciones de Proyecto.

| Código | Ud | Descripción | Rendimiento | Precio | Importe |
|---|---|---|---|---|---|
| mt30ips020rg | Ud | Inodoro de porcelana sanitaria, suspendido, con salida para conexión horizontal, gama media, colores especiales, de 480x400 mm, con asiento y tapa lacados. (material) | 1.000 | 6092.79 | 6092.79 |
| mt30www005 | Ud | Cartucho de 300 ml de silicona ácida monocomponente, fungicida, para sellado de juntas en ambientes húmedos. (material) | 0.012 | 83.22 | 1.00 |
| op00ato010 |  | Atornillador. | 1.000 | 0.00 | 0.00 |
| op00mar010 |  | Martillo. | 1.000 | 0.00 | 0.00 |
| op00tal010 |  | Taladro. | 1.000 | 0.00 | 0.00 |
| mo008 | h | Plomero. (mano de obra) | 1.849 | 60.70 | 112.23 |
| % | % | Herramienta menor | 2 % | 6206.02 | 124.12 |
|  |  | Costes directos |  |  | 6330.14 |
