# Lavamanos de empotrar en encimera, de porcelana sanitaria

- Propiedad del archivo: CYPE INGENIEROS, S.A.
- Formato: FIEBDC-3/2002
- Ámbito geográfico: Guatemala
- Divisa: GTQ
- Costes indirectos: 3.00 %
- Gastos generales: 13.00 %
- Beneficio industrial: 6.00 %
- IVA: 12.00 %

## S Señalización y equipamiento

### SA Artefactos sanitarios

#### SAL Lavamanos

**SAL025** Ud Lavamanos de empotrar en encimera, de porcelana sanitaria.
Lavamanos circular de empotrar en encimera, de porcelana sanitaria, acabado termoesmaltado, color blanco, de 400 mm de diámetro exterior y 178 mm de altura, con rebosadero. Incluso juego de fijación y silicona para sellado de juntas.
Criterio de valoración económica: El precio no incluye la encimera ni la grifería.
Incluye: Replanteo. Colocación y fijación del aparato. Montaje del desagüe. Conexión a la red de evacuación. Comprobación de su correcto funcionamiento. Sellado de juntas.
Criterio de medición de proyecto: Número de unidades previstas, según documentación gráfica de Proyecto.
Criterio de medición de obra: Se medirá el número de unidades realmente colocadas según especificaciones de Proyecto.

| Código | Ud | Descripción | Rendimiento | Precio | Importe |
|---|---|---|---|---|---|
| mt30svg020a | Ud | Lavamanos circular de empotrar en encimera, de porcelana sanitaria, acabado termoesmaltado, color blanco, de 400 mm de diámetro exterior y 178 mm de altura, con rebosadero, con elementos de fijación y plantilla de montaje. (material) | 1.000 | 1014.98 | 1014.98 |
| mt30asg070aa | Ud | Sifón botella de ABS, acabado brillante imitación cromo, con salida de 32 mm de diámetro exterior, para lavamanos, con embellecedor. (material) | 1.000 | 524.17 | 524.17 |
| mt30www005 | Ud | Cartucho de 300 ml de silicona ácida monocomponente, fungicida, para sellado de juntas en ambientes húmedos. (material) | 0.012 | 83.22 | 1.00 |
| mo008 | h | Plomero. (mano de obra) | 1.849 | 60.70 | 112.23 |
| % | % | Herramienta menor | 2 % | 1652.38 | 33.05 |
|  |  | Costes directos |  |  | 1685.43 |
