# Protector de manos para puerta interior, de lámina de polipropileno. Colocación en el marco y en la hoja de la puerta

- Propiedad del archivo: CYPE INGENIEROS, S.A.
- Formato: FIEBDC-3/2002
- Ámbito geográfico: Guatemala
- Divisa: GTQ
- Costes indirectos: 3.00 %
- Gastos generales: 13.00 %
- Beneficio industrial: 6.00 %
- IVA: 12.00 %

## S Señalización y equipamiento

### SD Protecciones

#### SDO Protectores para puertas

**SDO020** Ud Protector de manos para puerta interior, de lámina de polipropileno. Colocación en el marco y en la hoja de la puerta.
Protector de manos para puerta interior, de lámina de polipropileno translúcida, flexible, de 0,8 mm de espesor, 1200 mm de altura y 90° de apertura, para colocar en el marco y en la hoja de la puerta, con guías laterales autoadhesivas, de aluminio.
Incluye: Replanteo. Montaje y fijación.
Criterio de medición de proyecto: Número de unidades previstas, según documentación gráfica de Proyecto.
Criterio de medición de obra: Se medirá el número de unidades realmente colocadas según especificaciones de Proyecto.

| Código | Ud | Descripción | Rendimiento | Precio | Importe |
|---|---|---|---|---|---|
| mt53pdi053a | Ud | Protector de manos para puerta interior, de lámina de polipropileno translúcida, flexible, de 0,8 mm de espesor, 1200 mm de altura y 90° de apertura, para colocar en el marco y en la hoja de la puerta, con guías laterales autoadhesivas, de aluminio. (material) | 1.000 | 305.95 | 305.95 |
| mo080 | h | Ayudante de montador. (mano de obra) | 0.116 | 44.16 | 5.12 |
| % | % | Herramienta menor | 2 % | 311.07 | 6.22 |
|  |  | Costes directos |  |  | 317.29 |
