# Válvula de escuadra

- Propiedad del archivo: CYPE INGENIEROS, S.A.
- Formato: FIEBDC-3/2002
- Ámbito geográfico: Guatemala
- Divisa: GTQ
- Costes indirectos: 3.00 %
- Gastos generales: 13.00 %
- Beneficio industrial: 6.00 %
- IVA: 12.00 %

## S Señalización y equipamiento

### SG Griferías

#### SGA Accesorios

**SGA010** Ud Válvula de escuadra.
Válvula de escuadra, PN=16 bar, de 1/2"x3/8", con cuerpo de latón cromado, mando de ABS cromado, sistema de cierre de 1/4 de vuelta y embellecedor de acero cromado, temperatura de servicio hasta 90°C.
Incluye: Replanteo. Conexión de la válvula a los tubos. Comprobación de su correcto funcionamiento.
Criterio de medición de proyecto: Número de unidades previstas, según documentación gráfica de Proyecto.
Criterio de medición de obra: Se medirá el número de unidades realmente ejecutadas según especificaciones de Proyecto.

| Código | Ud | Descripción | Rendimiento | Precio | Importe |
|---|---|---|---|---|---|
| mt37sth016a | Ud | Válvula de escuadra, PN=16 bar, de 1/2"x3/8", con cuerpo de latón cromado, mando de ABS cromado, sistema de cierre de 1/4 de vuelta y embellecedor de acero cromado, temperatura de servicio hasta 90°C. (material) | 1.000 | 44.21 | 44.21 |
| mt37www010 | Ud | Material auxiliar para instalaciones de plomería. (material) | 1.000 | 13.54 | 13.54 |
| mo008 | h | Plomero. (mano de obra) | 0.123 | 60.70 | 7.47 |
| mo107 | h | Ayudante de plomero. (mano de obra) | 0.123 | 44.07 | 5.42 |
| % | % | Herramienta menor | 2 % | 70.64 | 1.41 |
|  |  | Costes directos |  |  | 72.05 |
