# Grifería termostática para tina

- Propiedad del archivo: CYPE INGENIEROS, S.A.
- Formato: FIEBDC-3/2002
- Ámbito geográfico: Guatemala
- Divisa: GTQ
- Costes indirectos: 3.00 %
- Gastos generales: 13.00 %
- Beneficio industrial: 6.00 %
- IVA: 12.00 %

## S Señalización y equipamiento

### SG Griferías

#### SGB Para tinas

**SGB070** Ud Grifería termostática para tina.
Grifería termostática formada por grifo mezclador termostático mural para baño/ducha, de 1/2", acabado cromado, con mandos, cartucho compacto con termoelemento de cera, limitador de caudal, limitador de temperatura a 43°C con tope de seguridad a 38°C, filtros, inversor, aireador y toma inferior de 1/2" para flexo con válvula de retención. Incluso racores excéntricos.
Criterio de valoración económica: El precio no incluye el equipo de ducha.
Incluye: Colocación. Conexionado y comprobación de su correcto funcionamiento.
Criterio de medición de proyecto: Número de unidades previstas, según documentación gráfica de Proyecto.
Criterio de medición de obra: Se medirá el número de unidades realmente colocadas según especificaciones de Proyecto.

| Código | Ud | Descripción | Rendimiento | Precio | Importe |
|---|---|---|---|---|---|
| mt31gro275a | Ud | Grifo mezclador termostático mural para baño/ducha, de 1/2", acabado cromado, con mandos, cartucho compacto con termoelemento de cera, limitador de caudal, limitador de temperatura a 43°C con tope de seguridad a 38°C, filtros, inversor, aireador y toma inferior de 1/2" para flexo con válvula de retención, incluso racores excéntricos. (material) | 1.000 | 3449.32 | 3449.32 |
| mt37www010 | Ud | Material auxiliar para instalaciones de plomería. (material) | 1.000 | 13.54 | 13.54 |
| mo008 | h | Plomero. (mano de obra) | 0.616 | 60.70 | 37.39 |
| % | % | Herramienta menor | 2 % | 3500.25 | 70.01 |
|  |  | Costes directos |  |  | 3570.26 |
