# Caño de tina

- Propiedad del archivo: CYPE INGENIEROS, S.A.
- Formato: FIEBDC-3/2002
- Ámbito geográfico: Guatemala
- Divisa: GTQ
- Costes indirectos: 3.00 %
- Gastos generales: 13.00 %
- Beneficio industrial: 6.00 %
- IVA: 12.00 %

## S Señalización y equipamiento

### SG Griferías

#### SGB Para tinas

**SGB082** Ud Caño de tina.
Caño de tina mural, de 1/2", acabado cromado, de 221 mm de longitud, con rosetón metálico y aireador tipo Mousseur.
Incluye: Colocación. Comprobación de su correcto funcionamiento.
Criterio de medición de proyecto: Número de unidades previstas, según documentación gráfica de Proyecto.
Criterio de medición de obra: Se medirá el número de unidades realmente colocadas según especificaciones de Proyecto.

| Código | Ud | Descripción | Rendimiento | Precio | Importe |
|---|---|---|---|---|---|
| mt31gro915a | Ud | Caño de tina mural, de 1/2", acabado cromado, de 221 mm de longitud, con rosetón metálico y aireador tipo Mousseur. (material) | 1.000 | 1716.46 | 1716.46 |
| mo008 | h | Plomero. (mano de obra) | 0.123 | 66.67 | 8.20 |
| % | % | Herramienta menor | 2 % | 1724.66 | 34.49 |
|  |  | Costes directos |  |  | 1759.15 |
