# Colgador para baño. Fijación al perfil decorativo

- Propiedad del archivo: CYPE INGENIEROS, S.A.
- Formato: FIEBDC-3/2002
- Ámbito geográfico: Guatemala
- Divisa: GTQ
- Costes indirectos: 3.00 %
- Gastos generales: 13.00 %
- Beneficio industrial: 6.00 %
- IVA: 12.00 %

## S Señalización y equipamiento

### SM Baños

#### SMA Accesorios

**SMA051** Ud Colgador para baño. Fijación al perfil decorativo.
Colgador para baño, doble, sobre soporte de vidrio color blanco crema. Fijación al perfil decorativo.
Criterio de valoración económica: El precio no incluye el perfil decorativo.
Incluye: Replanteo. Colocación.
Criterio de medición de proyecto: Número de unidades previstas, según documentación gráfica de Proyecto.
Criterio de medición de obra: Se medirá el número de unidades realmente colocadas según especificaciones de Proyecto.

| Código | Ud | Descripción | Rendimiento | Precio | Importe |
|---|---|---|---|---|---|
| mt31sch090aa | Ud | Colgador para baño, doble, sobre soporte de vidrio color blanco crema, para colgar del perfil decorativo. (material) | 1.000 | 3436.19 | 3436.19 |
| mo107 | h | Ayudante de plomero. (mano de obra) | 0.123 | 44.07 | 5.42 |
| % | % | Herramienta menor | 2 % | 3441.61 | 68.83 |
|  |  | Costes directos |  |  | 3510.44 |
